# Hülschematthalle Eichen
Angebotsaufforderung (GAEB DA XML 3.3, DA83)
Projekt: SHM
Währung: EUR
Erstellt mit: GXML Toolbox V3.3 R20220330, ORCA AVA 27 27.00.00, 14.09.2026

## Projektbeteiligte / Ansprechpartner
Bauherr
Stadt Schopfheim
vertreten durch Bürgermeister Dirk Harscher
Hauptstraße 29-31
79650 Schopfheim
Telefon: 07622 396-101
E-Mail: d.harscher@schopfheim.de
Ansprechpartner Frau Milarch
E-Mail: m.milarch@schopfheim.de
Ansprechpartner: Herr Eichin
E-Mail: m.eichin@schopfheim.de

Architekten
Schaudt Architekten bda GmbH
Hafenstrasse 10
78462 Konstanz
Telefon: 07531 220002
E-Mail: info@schaudt-architekten.de (info@schaudt-architekten.de)
Ansprechpartnerin: Frau Kristina Knöpfli
E-Mail: k.knoepfli@schaudt-architekten.de (k.knoepfli@schaudt-architekten.de)

Bauleitung
Kube Gissler Architekten
Im Gaisgraben 9
79219 Staufen im Breisgau
Frau Denise Kube
Telefon: 07633 9253027
E Mail: d.kube@kube-gissler.de

Landschaftsarchitekt
3Landschaft
Schwarzwaldstraße 61
79539 Lörrach
Telefon: 0176 45780816
Ansprechpartnerin: Frau Engeser
E-Mail: b.engeser@3landschaft.eu

Baugrundgutachten
GeoIngenieure
Dipl.-Ing. Bernd Mannsbart
ö.b.u.v. Baugrundsachverständiger
Rüttelistr. 8
79650 Schopfheim
Telefon 07622 669114
www.geoingenieure.de (smex-ctp.trendmicro.com:443/wis/clicktime/v1/query?url=http%253a%252f%252fwww.geoingenieure.de&umid=a6e4fc4e-474e-4cc4-9ff5-2823ecd2106a&auth=6d5a5eff7f1c98a5aee1467e1736550e551b801d-e6757b3763d20f1e72493864cb76445b8a2a4f4a)
E-Mail: Mannsbart@geoingenieure.de (Mannsbart@geoingenieure.de)

Tragwerksplaner
Ing.Gruppe Leppert GmbH
Hebelstraße 10
79650 Schopfheim
Telefon: 0741 51186
Ansprechpartner: Herr Töpfer
E-Mail: s.toepfer@ig-leppert.de

HLS Planer
Keller Haustechnik
Freiburger Str. 95
79576 Weil am Rhein-Haltingen
Telefon: 07621 9396590
Ansprechpartner: Herr Keller
E-Mail: info@keller-haustechnik.de

Elektroplaner
EPS Elektroplanung
Adolf-Stüble-Straße 18
79689 Maulburg
Telefon: 07622 671955
Ansprechpartner: Herr Flöss
E-Mail: h.floess@eps-hf.de

Bauphysik
GSA Körner GmbH
Buchbrünnleweg 41
78479 Reichenau
07531 8045505
info@gsa-koerner.de
Ansprechpartner: Herr Schönefeld
E-Mail: d.schoenefeld@gsa-koerner.de (d.schoenefeld@gsa-koerner.de)

Brandschutz
Geopro GmbH Beratende Geologen und Ingenieure
Gaswerkstraße 17
78333 Stockach
Telefon: 07771 879968
Ansprechpartner: Herr Laub
E-Mail: Damian.laub@geopro.de

Vermessung
Büro für Vermessung und Planung
Landstraße 34b
D - 79650 Schopfheim
Telefon: 07622 67415 - 0
Fax: 07622 67415 - 19

Küchenplanung
noch nicht bekannt

Sigeko
Schächtele HSE Ingenieurbüro für Arbeitssicherheit
Hohweg 10
79206 Breisach-Gündlingen
Telefon: 07668/97089 15
Ansprechpartnerin: Amia Alcade

Schadstoffgutachter
Geotechnisches Institut
Am Kesselhaus 5
Weil am Rhein
Tel: 07621 95664 0
Ansprechpartner: Daniel Klapper
info@gi-weil.de

## Firmenliste
Rohbauarbeiten
Binder& Blum Schopfheim

Holzbauarbeiten
Eichin Holzbau Schopfheim

Aufzugsbauarbeiten
Aufzugtechnik Süd Freiburg

Heizungsbauarbeiten
Heizungsbau Winkler Rheinfelden

Sanitärarbeiten
Tröndle haustechnik Waldshut Tiengen

Elektroinstallationsarbeiten
Haag elektrotechnik, Weil am Rhein

Automation
avocos GmbH Freiburg

## Baubeschreibung und Orientierungsdaten
Baubeschreibung und Orientierungsdaten
Baumaßnahme
Bei der Baumaßnahme handelt es sich um einen Umbau des Dorfgemeinschaftshauses in 79650 Schopfheim-Eichen. Abbruch einzelner Wände und Dach des Treppenhauses in der nordwestlichen Ecke des Bestandgebäudes ermöglichen einen neuen barrierefreien Zugang mit Aufzug. Es entstehen im Nordwesten, sowie im Südosten ein Anbau in Massivholzbauweise. Die bestehende außenliegende Fluchttreppe im Süden weicht einem großzügigen Laubengang in Holzbauweise über die gesamte Fassadenlänge, der zusammen mit der neuen Fluchttreppe im Südosten als Rettungsweg dient. Auch im Nord Osten wird das Bestandsgebäude durch eine neue Außentreppe erweitert. So entsteht eine "umfassende Klammer", die ohne tiefgreifend in die Bestandsstruktur einzugreifen dennoch eine neue Identität an vorhandener Adresse schafft.

Nutzung
Derzeit liegen im bestehenden Dorfgemeinschaftshaus verschiedene Nutzungen vor. Im Erdgeschoss ist aktuell ein Kindergarten Gruppenraum und ein großer Gymnastikraum vorhanden. Der knapp 200m2 bestehende große Festsaal im Obergeschoss wird über ein Erschließungsgang im Erdgeschoss und ein im Norden angesiedeltes Treppenhaus erschlossen. Durch die neuen Anbauten und den Laubengang entstehen zusätzliche Räume für die neue sanitären Anlagen, Technik, zusätzlicher Lagerraum und eine Sommerküche im Erdgeschoss, die in Richtung multifunktionalen Vorplatz geöffnet werden kann. Im Obergeschoss wird der Saal durch einen großzügigen Vereinsraum im Westen erweitert. Durch die Nähe der beiden Säle entstehen entsprechende Synergien: So kann die bestehende Küche beide Räume gleichermaßen bedienen. Die verbindende vorgelagerte Terrasse ermöglicht die Öffnung der Säale ins Freie. In einem abgetrennten Bereich des Vereinsraums entsteht Bürofläche für den Ortsvorsteher.

Grundstück
Die Grundstückstopographie verläuft weitgehend ebenerdig. Da das Grundstück etwas zurückversetzt in zweiter Reihe liegt, erfolgt die Erschließung über eine vorhandene Zufahrt, angrenzend an die im Westen liegende Webergasse. Während im Norden und Westen nahezu bis an die Bebauungsgrenze gebaut wird, bleiben im Süden und Osten großzügige Freiflächen bestehen. Ein großer multifunktional nutzbarer Platz mit Zugang zum Dorfbach, der die südliche Parzellengrenze markiert, kann je nach Bedarf als Parkplatzfläche oder auch als Festplatz fungieren. Im Osten bleibt eine großzügige Grünfläche mit Bestandsbäumen und einem Spielplatz für den im Gebäude ansässigen Kindergarten bestehen. Der Norden bildet die Rückseite des Gebäudes. Diese werden durch überdachte Außenbereiche für den Kindergarten und auch durch einen neuen barrierefreien Zugang ins Gebäude definiert.
Gemarkung: Eichen
Flurstücknummer: 231/5

Konstruktion
Das bestehende 2-geschossige Dorfgemeinschaftshaus in Massivbauweise mit Satteldachträgern aus Holz wird im Osten und im Westen durch Anbauten in Holzbauweise verlängert. Die Anbauten sind in Massivholzbau mit Brettsperrholzwänden und -decken geplant. Die bestehende verputzte Fassade wird energetisch ertüchtigt und saniert.
Das Dach wird in Richtung der Anbauten verlängert und optisch vereinheitlicht indem der neue Dachaufbau dem bestehenden nachempfunden wird. Im Norden und vor allem im Süden wird die Last aus Laubengang/Fluchtweg mittels zusätzlichen Holzstützen abgefangen.
Neue Fenster und Türen sind in Holz-Alu geplant.
Die Fassade an den Giebeln im Osten und Westen ist als hinterlüftete Holzfassade geplant. Die Längsfassaden sind als Putzfassaden geplant, alternativ mit nicht brennbarer Bekleidung.
Als Böden werden Parkett und Fliesenbelag verlegt. Als Heizung dient eine Fußbodenheizung im Neubau und neue Heizkörper im Bestand, betrieben durch eine Holzpellet-Heizung. Die bestehende PV-Anlage erhält im Dachgeschoss einen neuen Wechselrichter. Ebenfalls im Dachgeschoss befindet sich die neue Lüftung für den großen Festsaal.

Orientierungsdaten
Das Erdgeschossniveau liegt bei FFB+-0,00 =390,87 m.ü.NN.
Das EG besteht aus folgenden Räumen: Eingang mit Garderobe und Zugang zum Treppenhaus, Flur (neu), Elektroraum(Umnutzung), Sanitäre Anlagen (neu), Sommerküche (neu), Kindergartenräume (Bestand) und Umkleideraum für den Gymnastikraum

Untergeschoss besteht aus einem Heiz-/Technikraumraum FFB -0,49m und einem Gymnastikraum FFB -1,2m.

Das Obergeschoss hat eine FFB Höhe von +3,26m.
Dort befinden sich folgende Räume: Vereinsraum mit Büro Ortsvorsteher (neu), Küche und Getränkelager (Bestand), Elektroraum (Umnutzung), Festsaal(Bestand) mit Bühne (+4,35m), altes Stuhllager und Garderobe (Bestand) und neues Stuhllager (kalt).

Im Dachgeschoss befindet sich ein Raum für Wechelrichter und Lüftungsanlage. Dieser befindet sich auf +6,06m und +6,56m Höhe.

Firsthöhe +9,28 m
Traufe Süd: +6,46 m, Traufe Nordost +7,08 m, Traufe Nordwest +6,28 m
Dachneigung 15 Grad

Nutzfläche
Anbau West:  ca. 125,63 m2 (226,68m2 BGF)
Anbau Ost:  ca. 23,73 m2 (76,6 m2 BGF)
Laubengang:  ca. 95,89 m2
Bestand:  ca. 516,08 m2 (748,88 m2 BGF)
Gesamtnutzfläche: 761,33 m2 (1148,05m2 BGF)

Umbauter Raum
Anbau West: ca. 1001,84 m3
Anbau Ost: ca.149,41 m3
Laubengang: ca. 1017,84 m3
Bestand: ca. 3704,79 m3
Gesamt Umbauter Raum: 5873,88 m3

## Allgemeine Vorbemerkungen
Allgemeine Vorbemerkungen

Ausführungszeit gemäss Grobterminplan siehe
Leistungsverzeichnis und Anlage bzw.in Absprache mit AN
2 Wochen nach Aufforderung.

Baubeginn: siehe hierzu gewerkebezogeneTerminübersicht
Fertigstellung: siehe hierzu gewerkebezogene Terminübersicht

Dem LV sind Referenzlisten beizulegen.

Das Absichern durch Schranken, Geländer, Schilder und soweit erforderlich durch Beleuchtung sämtlicher Zufahrten, Öffnungen, Schächte, Galleriekanten u.ä. im Sinne der Unfallverhütungsvorschriften ist Sache des Unternehmers. Die Massnahmen sind entsprechend dem Baufortschritt zu ergänzen und laufend zu Überwachen bis zum Ende der Rohbauzeit. Evtl. erforderliche Umbauten der Schutzvorrichtungen für Materialtransporte etc. sind umgehend und unaufgefordert eigenständig wieder zurückzubauen bzw. herzustellen.

Die Kosten hierfür sind mit dem EP des LV abgegolten und werden nicht extra vergütet. Architekt und Bauherr sind von jedweden Regressansprüchen freizuhalten.

Der AN ist verpflichtet ein tägliches Bautagebuch (Arbeitseinsatz,
ausgeführte Arbeiten, Witterung, etc.) zu führen und wöchentlich bei der
Bauleitung abzugeben.

Einmal in der Woche findet auf der Baustelle ein Jour Fixe Termin statt,
an dem jeder am Bau beteiligte Auftragnehmer bzw. derer deutsch
sprechende Projektleiter und Planer nach Aufforderung der Bauleitung zu
erscheinen hat.

Die Baureinigung hat jeder Auftragnehmer täglich selbst durchzuführen. Die ordnungsgemässe Baureinigung ist von der Bauleitung schriftlich bestätigen zu lassen und der Schlussrechnung beizulegen.
Liegt diese Bescheinigung nicht vor, werden von der Schlussrechnung 1% in Abzug gebracht.

Der nachfolgend aufgeführte Leistungsumfang beinhaltet eine in sich abgeschlossene, fix und fertige Ausführung. Der Unternehmer hat sich vor Angebotsabgabe an Ort und Stelle über den genauen Umfang der Leistung und die besondere Situation zu überzeugen.Bieterfragen können über die Vergabelattform gestellt werden. Die Beantwortung erfolgt auch über diesen Weg, damit alle Bieter die gleiche Information erhalten. Der AN verzichtet somit später auf den Einwand, er währe nicht genügend informiert gewesen.

Die Anlieferung/Andienung der Baustelle erfolgt über dieWebergasse.

Der angrenzende Baumbestand ist während der Baumaßnahme dauerhaft mit einem stabilen Bauzaun vor dem Baubetrieb zu sichern.

Dem AN steht ein Abnahme und ein Nachabnahmetermin zur Verfügung bis zu dem er die Mängel beseitigt haben muss: Bei allen weiteren Terminen wird der Zeitaufwand Bauleitung und Bauherr in Abzug gebracht.

Der AN hat vor Vergabe einen verantwortlichen Fachbauleiter zu benennen.

Belasteter Boden soll nach Möglichkeit auf dem Grundstück zwischengelagert und beprobt werden, bevor er entsprechend entsorgt wird. Falls dies nicht möglich ist muss der Aushub entweder auf einem vom AG zur Verfügung gestellten Gelände im näheren Umkreis zur Beprobung zwischengelagert werden. Alternativ auf einem Grundstück des AN. Falls das Material nicht auf dem Baugrundstück zwischengelagert werden kann ist eine entsprechedne BImSchg Genehmigung einzuholen. Das Material muss dann während der Beprobungszeit auf einer befestigten, versiegelten Fläche mit gesteuerter Entwässerung zwischengelagert werden. Eine Abstimmung mit der zuständigen Behörde ist erforderlich.

Alle Preise verstehen sich immer als Lohn und Materialkosten, zzgl. zum Zeitpunkt gültige MwSt, aktuell 19%

Im Gebäude dürfen keine Baubuden,Baulager oder Materiallager
eingerichtet werden.

Alle nicht mehr nachvollziehbaren Leistungen werden nur vergütet, wenn
sie vor Ausführung durch die Bauleitung schriftlich genehmigt wurden.

Bei den Arbeiten ist mit 2-3 Arbeitsunterbrechungen zu rechnen.

Auf der Baustelle werden mehrere Gewerke zeitgleich arbeiten.

Planbeistellung durch Architekt an AN
der Achitekt stellt dem AN die Ausführungspläne und Leitdetails in PDF Format digital zur Verfügung.
Papierausdrucke müssen vom AN in notwendiger Anzahl selbst hergestellt werden oder können gegen Rechnung dem AN zur Verfügung gestellt werden

## Zusätzliche Technische Vertragsbedingungen
Zusätzliche technische Vertragsbedingungen

1. Ausführung/Allgemeines
Alle vom AN eingetragenen Preise enthalten Material-, Montage-, und Nebenkosten.
Bei allen Positionen ist, sofern nicht gesondert ausgeschrieben, folgende Arbeiten in die EP einzurechnen.
inkl. Lieferung, Aufstellen, Verlegen, Einbauen Ausrichten, Montieren inkl. aller nicht gesondert ausgeschriebenen Verbindungsmittel nach Statikplan sowie sämtlicher benötigter Materialien sind in die Preise einzurechnen.

Vertrags- und Ausführungsgrundlagen sind die technischen Vorschriften der VOB Teil C sowie alle entsprechenden DIN-Vorschriften, Normen und sonstigen Bestimmungen für die beschriebenen Leistungen und für die verwendeten Materialien in der zum Zeitpunkt der Ausführung gültigen Fassung.

Der Auftragnehmer verpflichtet sich, die Sicherheit auf der Baustelle, insbesondere die ordungsgemäße Ausführung der Gerüste, Geräte, Zugänge, Bautreppen, Abdeckungen, Abschrankungenn etc. sicherzustellen.
Sämtliche Unfallverhütungsvorschriften der Bau-Berufsgenossenschaft sowie die Arbeitsstättenrichtlinien, SIGEKO-Pläne, SIGEKO-Hinweise und alle
sonstigen Richtlinien, gesetzlichen Bestimmungen und Auflagen sind unaufgefordert einzuhalten, auch ohne ausdrückliche Erwähnung im Leistungsverzeichnis und ohne daß hierfür eine separate Vergütung erfolgt.

Der Auftragnehmer hat sich über Art und Umfang der zu erbringenden Rohbauarbeiten anhand der einsehbaren Planunterlagen und vor Ort zu informieren; spätere Mehrkosten aufgrund mangelhafter Kenntnis des Bauvorhabens werden nicht anerkannt. Es obliegt ihm grundsätzlich die Pflicht, vor den Bauarbeiten die im Boden liegende Leitungen und Kanäle zu erkunden.
Diese Leistung wird nicht extra vergütet.

Der Ausschreibung beigefügte Baustelleneinrichtungsplan und Lageplan etc. dienen nur der allgemeinen Orientierung des Bieters und sind keinesfalls als verbindliche Zusage hinsichtlich einer möglichen Kranstellung, Baustellenzufahrt, Lagerfläche etc. zu verstehen. Die endgültige Klärung der möglichen Baustelleneinrichtung obliegt allein dem Auftragnehmer. Der AN muss innerhalb von 10 Kalendertagen nach Auftragserteilung unter Berücksichtigung des SIGE-Plans einen detaillierten Baustelleneinrichtungsplan vorlegen. Dieser wird entsprechend dem Baufortschritt vom AN aktualisiert. Der Aufwand ist in die Einheitspreise einzukalkulieren.

Boden- und Wasserverhältnisse sind während der Ausführung ständig zu überprüfen. Sollten hier Abweichungen gegenüber den zugrundegelegten Bodenschichten, Grundwasserständen etc. erkennbar werden, ist umgehend die Bauleitung zu verständigen.

Der Auftragnehmer haftet bei Beschädigung für alle entstehenden Schäden, auch Dritten gegenüber, in vollem Umfang; einschließlich aller eventuell auf den Auftraggeber zukommender Schadensersatzansprüche.

Bauschutt, sonstige Abfälle sowie gefährliche Stoffe dürfen auf der Baustelle nur im ausdrücklichen Einverständnis mit der Bauleitung und entsprechend den behördlichen Auflagen gelagert werden.

Sofern Maßtoleranzen gemäß DIN 18201 ff. vom Auftragnehmer schuldhaft überschritten werden, werden ihm die dadurch entstehenden Kosten für Mehraufwendungen bei Folgegewerken als auch evtl. erforderliche Kontrollmessungen und Sachverständigenleistungen in Anrechnung gebracht.

2. Preise
In Abweichung von VOB/B § 2 Satz 3 können bei Massenminderungen oder bei Entfall einzelner Positionen keine Preisänderungen bei den verbleibenden Positionen erfolgen.

Zeitliche Trennungen von einzelnen Leistungen, die sich aus dem Bauablauf oder auf Anweisung der Bauleitung ergeben, werden nicht separat vergütet.

Handschriftliche Änderungen, Ergänzungen und Streichungen der Positionstexte und Abrechnungsmodalitäten werden nicht anerkannt und können direkt zur Ungültigkeit des gesamten Angebots führen. Nebenangebote, Vorbehalte sowie evtl. erkannte Unstimmigkeiten an der vorgesehenen Ausführung sind ausschließlich schriftlich in einem separaten Schreiben als Anlage zum Angebot zu benennen.

Die Mithilfe bei der Grundsteinlegung/Spatenstich sowie Richtfest etc. sind vom Auftragnehmer einzukalkulieren und werden nicht separat vergütet.

Witterungsbedingte Erschwernisse, wie Nässe, Schnee, Eis, Wind und Frost bis -10°Grad werden nicht separat vergütet; eine Behinderung oder Bauzeitverlängerung aus diesen Umständen ist nur ableitbar, wenn die Erschwernisse den Durchschnitt der letzten 10 Jahre übersteigen.

Die Abnahme des Gewerks erfolgt nach vollständiger Fertigstellung einschl. dem erfolgten Schließen von Schlitzen und Durchbrüchen sowie vollständiger Baustellenräumung. Vor Beginn der Fremdgewerke
(Trockenbauarbeiten, Fenster-Einbau, Rohinstallationsarbeiten) ist eine Zustandsfeststellung nach VOB/B §4(10) mit dem Auftraggeber eigenverantwortlich durchzuführen.

Der Auftragnehmer ist verpflichtet, zur Abnahme seines Gewerks sämtliche Revisionsunterlagen (Bestandspläne, Bestätigungen, Produktdatenblätter, Konformitäts- und Zulassungsnachweise, Prüf- und Meßprotokolle, Bedienungsanleitungen etc.) im gesetzlich geforderten Umfang bereitzustellen und dem Auftraggeber zu übergeben. Der hierfür erforderliche Aufwand wird nicht separat vergütet und ist in die Einheitspreise einzurechnen.

3. Sonstige Angaben zur Bauausführung
Weitere Angaben zur Ausführung und Abrechnung der Rohbau-Teilgewerke finden sich in den Vorbemerkungen der einzelnen Bereiche des Rohbau-LVs.

Der Auftragnehmer hat dafür Sorge zu tragen, dass während der Ausführung seiner Leistungen immer mindestens ein fließend deutsch sprechender Mitarbeiter seiner Firma auf der Baustelle anwesend ist.

Für die angebotenen Leistungen übernimmt der Auftragnehmer die Verpflichtung zur Vollständigkeit; d.h. Leistungen und Nebenleistungen, die sich bei den Positionen zwangsläufig ergeben, sind immer einzukalkulieren, auch wenn sie in der Leistungsbeschreibung nicht ausdrücklich erwähnt sind.

Für die Elektro- und Sanitärinstallationen sind von den beauftragten Firmen z.T. Einlegearbeiten bei den Betondecken und Betonwänden durchzuführen. Die Firmen sind hierfür mind. 36 Stunden vorab vom Rohbauunternehmer zu verständigen; ihnen ist ein Zeitraum von mind. 8 Stunden bzw. genügend Zeit für die Montage zu gewähren.

Die Ausführung auf der Baustelle erfolgt grundsätzlich nach den Schal-und Bewehrungsplänen des Statikers sowie den Werk- und Detailplänen des Architekten. Bei internen Widersprüchen gibt es hierzu keine Rangordnung, sämtliche Differenzen sind vor Ausführungsbeginn mit der Bauleitung des Auftraggebers unaufgefordert zu klären.

Baumstrom:
Abrechnung des Baustroms übernimmt der Erdbauer

Bauwasser:
Abrechnung des Bauwasser übernimmt der Erdbauer

## Baustellenordnung
Baustellenordnung

(in Ergänzung der Zusätzlichen Vertragsbedingungen)

Die Baustellenordnung (BO) ist die Hausordnung auf der
Baustelle. Sie ist Grundlage für einen störungsfreien Bauablauf und trägt wesentlich zur Sicherheit und zum
Gesundheitsschutz der Beschäftigten bei.
Sie enthält Regelungen zur Organisation, Koordination
und Überwachung des sicheren Baustellenbetriebs.

Die Einhaltung der BO ist Teil der Vertragserfüllung.
Der AN hat sein Personal über den Inhalt zu
unterrichten.

A. ALLGEMEINES

1.  Lage der Baustelle:
Pläne über Lage und Anbindung der Baustelle sind in der
Anlage beigefügt. Lagermöglichkeiten sind in Absprache mit der Bauleitung auf dem Baugrundstück möglich.

2.  Koordination und Überwachung von
Arbeitssicherheit und Gesundheitsschutz:
Der von Bauherrn gemäß Baustellenverordnung eingesetzte
Koordinator ist über seine Rechte nach BaustellV
hinaus den ausführenden Firmen gegenüber sowie deren
Arbeitnehmern weisungsbefugt.
Der AN hat dem Koordinator vor Beginn der Arbeiten
seine Arbeitsverfahren sowie die vorgesehene
Sicherheitsmaßnahmen anzugeben.
Die Angaben werden vom Koordinator auf Übereinstimmung
mit Ausschreibung, SIGEplan und Bauablaufplan
überprüft. Ergibt die Überprüfung, dass
Sicherheitsmaßnahmen unzureichend sind oder die
Arbeiten nicht ohne gegenseitige Gefährdung ausgeführt
werden können, veranlasst der Koordinator notwendige
Änderungen in Arbeitsverfahren oder -ablauf.
Der Koordinator kontrolliert die Einhaltung der
Baustellenordnung, des SIGEplans, der
Arbeitsschutzvorschriften und
schreitet bei erkennbaren Gefahrenzuständen ein.
Die Auftragnehmer sind zur unverzüglichen
Mängelbesitigung verpflichtet.
Die Tätigkeit des Koordinators befreit den AN nicht von
seiner Abstimmungspflicht mit anderen Unternehmern
entsprechend § 8 ( ArbSchG) und § 6 Abs. 2 UVV "
Allgemeine Vorschriften".
Die Verantwortlichkeit des AN für die Erfüllung der
Arbeitsschutzpflichten gegenüber seinen Beschäftigten
bleibt unberührt.

3.  Berichterstattung:
Der AN hat in geeigneter Form den Personaleinsatz, den
Geräteeinsatz, die Materiallieferungen, die Arbeits- leistungen und den Arbeitsfortschritt zu dokumentieren.
Dem Koordinator sind alle Arbeitsunfälle und Schadens- fälle unverzüglich zu melden. Die gesetzlich vorge- schriebene Meldepflicht an Behörden und Berufs- genossenschaften bleibt davon unberührt.

4.  Personal:
Das Personal des AN muss für die ihm übertragenen
Arbeiten geeignet sein.
Während der Ausführungszeit muß ein verantwortlicher
Vertreter des AN anwesend sein.
Er ist vor Ausführungsbeginn schriftlich zu benennen.
Werden Arbeitnehmer eingesetzt, die der deutschen
Sprache nicht mächtig sind, muss ständig eine der
deutschen Sprache kundige und fachlich geeignete Person
als Ansprechpartner vor Ort sein.
Der AN und seine Beauftragten sind verpflichtet, den
Weisungen der OÜ, die sich auf die Zusammenarbeit
und allgemeine Ordnung sowie die Einhaltung der
Arbeitsschutz- und Unfallverhütungsvorschriften
beziehen, Folge zu leisten und ihr Personal zu einem
guten und reibungsarmen Zusammenarbeiten mit den AN
anderer Gewerke anzuhalten.
Auf Verlangen der OÜ sind Personen, die hiergegen
verstoßen, oder die für die ihnen zugewiesenen Aufgaben
nachweislich nicht geeignet sind oder deren sonstiges
Verhalten Sicherheit, Ordnung oder einem guten
Betriebsklima auf der Baustelle abträglich sind,
abzurufen und durch geeignetes Personal zu ersetzen.

5.  Arbeitszeiten:
Die gesetzlichen Bestimmungen zu Arbeits- und
Ruhezeiten sind einzuhalten.
Abweichungen sind mit dem AG abzustimmen.
Besondere Genehmigungen für Nacht-, Feiertags- und
Sonntagsarbeit sind vom AN einzuholen.
Besondere Vergütungen für Sonderschichten sind
ausgeschlossen.

6.  Weitervergabe von Arbeiten
Leistungen dürfen nur mit dem Einverständnis des
Bauherren auf der Grundlage dieser Baustellenordnung an
Subunternehmer weitergegeben werden.
Der AN hat bei der Weitervergabe von Arbeiten an
andere Arbeitnehmer seiner Abstimmungspflicht
entsprechend § 8 ArbSchG sowie § 6 Abs. 1 UVV "Allgemeine Vorschriften" (VBG 1) nachzukommen.

7.  Werbung:
Gewerbliche Werbung (Aushänge, etc) auf der Baustelle ist nur nach Freigabe durch den Bauleiter erlaubt.

B  ARBEITSSTÄTTEN

1.  Baustelleneinrichtung, Baustellenverkehr
Der Auftragnehmer hat seine Baustelleneinrichtung auf
den vom Bauherrn zugewiesenen Flächen vorzunehmen.
Die Nutzung der ihm zugewiesenen Flächem ist 14 Tage
vor Arbeitsaufnahme mit Bauleitung und Koordinator
abzustimmen.

Auf der Baustelle gilt die STVO.
Bei Rückwärtsfahrten besteht Einweisungspflicht.
Rettungswege für Einsatzfahrzeuge sind freizuhalten.
Maschinen und Material ist dem Baufortschritt
entsprechend auf die Baustelle zu bringen.
Anlieferunsart- und Standort sind mit Bauleitung und
Koordinator abzustimmen.
Der AN hat die Materialien sicher zu lagern.
Nach Abschluß der Arbeiten ist die Baustelle
unverzüglich zu räumen.
Die benutzten Flächen sind nach Räumung wieder in Ihren
ursprünglichen Zustand zu versetzen, sofern nicht
anders vereinbart.
Baulager und Baubuden im Gebäude sind unzulässig.

2.  Ordnung, Sauberkeit und Hygiene
Der AN ist verpflichtet, den Arbeitsbereich,
Unterkünfte und sanitäre Anlagen in ordentlichem
Zustand zu halten.
Verunreinigung sind umgehend zu beseitigen.
Andernfalls vergibt die Bauleitung den Auftrag hierfür
und legt die Kosten auf die Verursacher um.
Unterkünfte und Sozialanlagen müssen den Anforderungen
der Arbeitsstättenverordnung entsprechend vorgehalten
und betrieben werden.

3.  Rauschmittelmissbrauch
Der AN hat Personen, bei denen der begründete Verdacht
auf Alkohol- und Drogenmissbrauch besteht, unverzüglich
von der Baustelle zu entfernen.
Der Bauherr behält sich vor, solchen Personen
Hausverbot zu erteilen.

C  ARBEITSSICHERHEIT

1.  Allgemein
Der AN ist dafür verantwortlich, daß seine Arbeiter
einschl. der Subunternehmer Kenntnis über SIGEplan,
diese Baustellenverordnung sowie die einschlägigen
Arbeitsschutz- und Unfallverhütungsvorschriften haben.
Der AN verpflichtet sich, für die von ihm
durchzuführenden Arbeiten Gefährdungs- und
Belastungsanalysen dem Koordinator vorzulegen und von
diesem genehmigen zu lassen.
Greifen Arbeitsvorgänge ineinander, sind die
Gegebenheiten zu prüfen, insbesondere bei Baugruben,
Gräben, hochgelegenen Arbeitsplätzen, Verkehrswegen,
Gerüsten, Stromversorgung und Allgemeinbeleuchtung auf
der Baustelle.
Stellt der AN Mängel fest, sind diese unverzüglich zu
melden.
Nimmt der AN trotz erkennbarer Mängel seine Arbeit auf,
ist er zur Mängelbeseitigung verpflichtet.
Die einschlägigen Arbeitsschutz- und
Unfallverhütungsvorschriften sind auf der Baustelle
vorzuhalten. Der AN ist verpflichtet, allein verantwortlich alle notwendigen Sicherheitsvorkehrungen zu treffen, um Schäden von Personen und Sachen auf dem Baugrundstück und den anliegenden Flächen abzuwenden.
Er stellt den AG und seine Beauftragten von sämtlichen
Schadensersatzansprüche frei, die im Zusammenhang mit
der erbringung seiner Leistung stehen.

2.  Unterweisung
Erstmalig auf der Baustelle eingesetztes Personal ist
vor Beginn der Arbeiten einzuweisen.

3.  Arbeitsmedizinische Vorsorge
Arbeiten mit gesundheitsschädlichen Einwirkungen dürfen
nur von geeignetem und arbeitsmedizinisch überwachtem
Personal ausgeführt werden. Nachweise hiefür sind
vorzulegen.

4.  Baumaschinen und Geräte
Der AN hat dafür zu sorgen, dass Baumaschinen und Gerätenur von dazu beauftragten Fachleuten bedient werden.Gefahrenbereiche sind abzusperren.
Personen dürfen sich dort nicht aufhalten.

5.  Montagearbeiten
Bei Montagearbeiten sind die Montageanweisungen mit
Bauleitung und Koordinator abzustimmen.

6.  Gerüste
Der AN hat die Brauchbarkeit der von ihm eingesetzten
Arbeits-, Schutz-, und Traggerüste nachzuweisen und die
Betriebssicherheit zu überwachen.
Zulassungsbescheide sowie Aufbau- und
Verwendungsanleitungen sind auf der Baustelle
vorzuhalten.
Jeder Benutzer hat den ordnungsgemäßen Zustand zu
prüfen und zu erhalten.
Veränderungen dürfen nur vom Gerüststeller vorgenommen
werden.
Gesperrte Gerüste dürfen nicht benutzt werden.
das Aussengerüst für die Aussenputzarbeiten werden bauseits gestellt
notwendige Innengerüste sind von AN selbst zu stellen und in die eps der positionen einzukalkulieren

7.  Gefahrstoffe
Beim Umgang mit Gefahrstoffen sind die
Betriebsanweisungen auf der Baustelle vorzuhalten.

8.  Persönliche Schutzausrüstung
Personen ohne Schutzhelm und Schutzschuhe haben keinen
Zutritt zur Baustelle.Für darüber hinaus erforderliche Schutzausrüstung (z.B. Augen- und Gesichtsschutz, Gehörschutz, Atemschutz, Warnkleidung) hat der AN die Benutzung sicherzustellen. Zuwiederhandelnde Personen können nach einmaliger Verwarnung von der Baustelle verwiesen werden.

D  UMWELTSCHUTZ

1.  Jeder AN ist verpflichtet, seinen anfallenden
Abfall zu beseitigen.
Verbrennen von Abfällen ist verboten. Sondermüll und
Bauschutt sind getrennt zu lagern und umgehend zu
beseitigen.Kommt der AN dieser Verpflichtung nicht nach, behält sich der AG die Müllbeseitigung auf Kosten des AN vor.

2.  Arbeiten, bei denen der voraussichtliche
Lärmpegel 85 dB (A) überschritten wird, sind Bauleiter/
Koordinator zu melden.

E  SICHERUNG DER BAUSTELLE

Die Absicherung der Baustelle erfolgt über einen
Bauzaun. Bautore und Bauzaun sind ständig verschlossen zu halten, Beschilderung und Beleuchtung an dem dafür
vorgesehenen Ort zu belassen.

## Besondere Nebenbestimmungen aus Baugenehmigung
Besondere Nebenbestimmungen aus Baugenehmigung vom 26/02/2025, die durch den AN bei der Ausführung zwingend einzuhalten sind!

1. Zum Schutz des Gewässers "Dorfbach" sind vor Beginn der Bauarbeiten, insbesondere bei der Errichtung des unterirdischen Pellettanks, alle Beteiligten darauf hinzuweisen, dass sich die Maßnahmen direkt am Gewässer "Dorfbach" befindet und somit die nachfolgenden Sicherheitsvorkehrungen bei der Ausführung der Arbeiten zu beachten sind.

2. Besondere Vorkommnisse, wie eine Verunreinigung des Untergrundes oder des oberirdischen Gewässers "Dorfbach", oder während der Baumaßnahmen auftretendes Grundwasser, oder unvorhergesehene Erschließung von Grundwasser usw., sind umgehend dem Landratsamt Lörrach, Fachbereich Umwelt, mitzuteilen; außerhalb der Dienstzeiten ist die Polizei zu verständigen. Entsprechende Kontaktdaten der Ansprechpartner sind auf der Baustelle jedermann zugänglich vorzuhalten.

3. Das Einbringen von Schadstoffen ins Gewässer, insbesondere Feinanteile, Schwebstoffe, Zementabwässer, Betonzusatzmittel, Bauschutt, Öle, Schmierstoffe und sonstige wassergefährdende Stoffe sowie Gewässerverunreinigungen jeglicher Art während der Abrissarbeiten und der Bauausführung sind zu unterlassen. Bei den Arbeiten am Dorfbach sind Maßnahmen zur Vermeidung des Schadstoffeintrags vorsorglich zu treffen. Gegebenenfalls ist der Dorfbach durch geeignete Maßnahmen abzudecken.

4. Durch die Errichtung des unterirdischen Pellettanks, darf es zu keiner Schädigung des Dorfbachs einschließlich des Uferbereiches kommen.

5. Baumaschinen sind mit biologisch abbaubaren Hydraulikölen zu betreiben, die Dichtheit der Hydraulik- und Kraftstoffleitungen ist zu überprüfen. Baugeräte, Maschinen und Baufahrzeuge dürfen nicht in Gewässernähe, im Uferbereich und im Gewässerrandstreifen des Dorfbachs betankt, gewartet oder gereinigt werden.

6. Die Verwendung unbeschichteter, metallhaltiger Materialien wie z.B. verzinktes Blech, Kupferblech oder Titanzinkblech zur Dacheindeckung ist aufgrund der
Metallionenabschwemmung und der Gefahr von Schwermetalleintragungen ins Grundwasser/Gewässer und in die öffentliche Regenwasserkanalisation, ohne entsprechende Vorbehandlung und Einholung einer wasserrechtlichen Erlaubnis des Landratsamtes Lörrach, Fachbereich Umwelt, nicht zulässig.

7. Einer Versickerungsfläche oder Regenwasserleitung darf kein verunreinigtes, behandlungsbedürftiges Niederschlagswasser zugeführt werden.

8. Die geordnete Schmutzwasserentsorgung und Niederschlagswasserbeseitigung der Dach- und befestigten Flächen ist entsprechend dem Genehmigungsstand auszuführen. Eine Abstimmung zwischen AN, der Bauleitung und dem Aussteller des Entwässerungsgesuches hat zwingend vor Ausführung zu erfolgen

9. Auf wasserdurchlässig ausgeführten Flächen (PKW-Stellflächen, Zufahrten) oder Böden dürfen nur betriebsbereite Kraftfahrzeuge, welche keine Betriebsflüssigkeitsverluste und keine Unfallschäden aufweisen, abgestellt werden.

10. Durch die Abriss- und Bauarbeiten sowie durch den Betrieb der Hülschematthalle und des Pellettanks darf es zu keiner Verunreinigung bzw. zu keinen schädlichen Veränderungen des Grundwassers und des angrenzenden oberirdischen Gewässers "Dorfbach" kommen. Auf die Haftungsbestimmungen für die Veränderung der Wasserbeschaffenheit oder Verunreinigung eines Gewässers wird ausdrücklich hingewiesen (§ 89 Wasserhaushaltsgesetz (WHG)).

11. In den Untergrund eingreifende bauliche Anlagen bzw. die in das Erdreich einbindenden Bauwerksteile sind mittels geeigneter Maßnahmen (weiße Wanne, Anbringen von Dichtungen) gegen sich im verfüllten Arbeitsraum sammelndes und aufstauendes Niederschlagswasser und ggf. Schichtwasser zu schützen.
Die Verlegung von Drainagen um das Bauwerk und auf dem Baugrundstück sowie deren Anschluss an die öffentlichen Misch-, Schmutz- oder Regenwasserkanäle ist nicht zulässig. Ausnahmen hiervon bedürfen der Zustimmung des Betreibers der öffentlichen Kanalisation und des Landratsamtes Lörrach, Fachbereich Umwelt

## Kindergartenbetrieb im Erdgeschoss während Bauzeit
Kindergartenbetrieb eventuell während der Bauzeit

hiermit wir der AN besonders darauf hingewiesen das während der bauzeit der betrieb des kindergartens im erdgeschosss in der Hülschematthalle eventuell weitergeführt wird.
es ist daher besondere erhöhte sorgfalt des AN bei der absicherung des baustellenbereichs notwendig.
der AN hat dafür zu sorgen das ein zugang zum baustellenbereich durch die kinder nicht möglich ist.
türen zum baustellenbereich sind sowohl  während der bauzeit aber auch in zeiten an denen kein baubetrieb erfolgt ( abends und am wochenende )  immer abzuchliessen.
der umschliessende bauzaun um den baustellenbereich ist so herzustellen das kindern ein zugang zur baustelle nicht möglich ist.
entsprechende zusätzliche  kontrollen der baustellensicherung sind in die EP s einzukalkulieren.
entsprechende besondere massnahmen hierfür sind in die EP s einzukalkulieren.

es ist angedacht das der kindergartenbetrieb nach den rohbauarbeiten im juli 2027 wieder im gebäude aufgenommen wird.

## Unterlagen / Pläne
A Anlagen allgemein:

00_SHM_Lageplan Vermesser M 1-500_260702

01_SHM_Lageplan Vermesser M 1-1000_260702

02_SHM_unverbindlicher Baustelleneinrichtungsplan
M 1-200_260618

03_SHM_Schadstoffgutachten_251216

04_SHM_GeoIng Bericht 3987_250612

05_SHM_Brandschutzkonzept Schopfheim
Hülschematthalle Rev. C _260629

06_SHM_Anlagen zum Brandschutzkonzept_BS-Pläne 260629

07_SHM_Termingrobplanung und Bauablauf_260902

B Architektenpläne
(Ausschreibungspläne, -keine Ausführungspläne)

08_SHM_Grundrisse rot gelb_M1-50_260903

09_SHM_Schnitte rot gelb_M1-50_260903

10_SHM_Ansichten_1-50_260603

11_SHM_Grundrisse UG, EG und OG_Werkpläne_ M1-50_260903

12_SHM_Schnitte_Längs-und Quer- durch Neubau_Werkpläne_ M1-50_260903

C Anlagen Gewerkebezogen

13_SHM_Bauteilkatalog_Außenwände_Putzausschreibung

14_SHM_ Detailkatalog Putzausschreibung

Die Pläne dienen nur zum besseren Verständnis der Ausschreibung und stellen keine Ausführungspläne dar.

## Gewerkebezogene Terminübersicht
Gewerkebezogene Terminübersicht

Rohbauarbeiten

Arbeitsvorbereitung  nach Vergabe
voraussichtlicher Beginn an Baustelle  ca KW 26.2026
voraussichtliches Ende:  ca KW 36.2026

Holzbauarbeiten

voraussichtlicher Beginn Baustelle  ca:KW  36.2026
voraussichtliches Ende Rohbau:  ca KW  51,2026
vorrausichtliches Ende Bekleidungen  ca KW  20.2027

Putzarbeiten
entsprechend VOB nach Auffforderung innerhalb von 14 Tagen.
Aussenputz vorraussichtlicher Beginn  ca KW 10.2027
vorraussichtliches Ende  ca KW 14,2027
Innenputz vorraussichtlicher Beginn  ca  KW 15.2027 vorraussichtliches Ende  ca KW 18,2027

## 23 111_SHM_300 Putzarbeiten

### Titel 00 technische Vorbemerkungen zu den Putzarbeiten der nachfolgenden Titel

*Hinweis: Allgemeine Vorbemerkungen Aussenputz und Innenputz*
ALLGEMEIN

Grundlage für die auszuführenden Arbeiten bilden
die technischen Bauunterlagen, die Bedingungen
der VOB, Teil B und C, die Vorschriften der DIN 18350
und DIN EN 998-1 sowie die Verarbeitungsrichtlinien
der HASIT Trockenmörtel GmbH.

Aufmaß und
Abrechnung erfolgen nach VOB Teil C, DIN 18350.

- Bei alternativen Produkten ist die Gleichwertigkeit durch Laboruntersuchungen oder anderen geeigneten Maßnahmen durch den angebotenen Hersteller nachzuweisen.

Der Auftragnehmer hat den Untergrund auf
Tragfähigkeit und Eignung entsprechend DIN 18350
zu überprüfen. Bedenken gegen die angetroffenen
Untergründe, insbesondere bei größeren Unebenheiten
(größer als nach DIN 18202 zulässig), Ausblühungen,
Spannungs- und Setzrissen sowie nichttragfähigen
Flächen oder zu hoher Baufeuchtigkeit, sind dem
Auftraggeber unverzüglich vor Beginn der Arbeiten
schriftlich mitzuteilen.
- Die Ausführung der Arbeiten erfolgt auf Gefahr des
Auftragnehmers. Während der Verarbeitung und
Trocknung darf die Temperatur der Luft, der zu
verwendenden Materialien sowie des Putzgrundes
nicht unter + 5 C° absinken und nicht über 30 °C ansteigen.
- Der Auftragnehmer ist verpflichtet, während der
Dauer seiner Arbeiten das Gerüst benutzungssicher
im Sinne der Unfallverhütungsvorschriften beizubehalten.
- Nach Fertigstellung der Arbeiten ist der bei den
Arbeiten angefallene Schutt (Mörtelreste, Papiersäcke
Eimer und dgl.) im und um den Bau herum sauber
aufzunehmen und entsprechend der geltenden
Vorschriften zu entsorgen. Bei nicht einwandfreier
Beseitigung des Schutts durch den Auftragnehmer
behält sich die Bauleitung vor, eine Fremdfirma mit
den Reinigungsarbeiten zu beauftragen. In diesem
Fall wird der Auftragnehmer mit den Kosten belastet.
- Sämtliche Arbeiten verstehen sich einschl. Lieferung
aller erforderlichen Materialien und der erforderlichen
Nebenleistungen, sofern nicht im Leistungsverzeichnis
anders vermerkt.

Es können nur die Anbieter berücksichtigt werden,
die in der Lage sind, die vorgeschriebene
Ausführungszeit einzuhalten.

Vor der Ausführung kann vom geplanten Systemherstellern eine Einführung in die Verarbeitung durch einen Anwendungstechniker angefordert werden. Dieser stellt die Nutzung und Verarbeitung im Detail vor. Der AN hat diesbezüglich direkt Kontakt mit dem systemgeber
( leitprodukt ) aufzunehmen.

Aussenputz
Sto Putzsysteme

Innenputz
HASIT Trockenmörtel GmbH

Putzmuster
sowohl vom Innenputz wie aber auch vom Aussenputz sind Putzmuster herzustellen
Einzelgrösse  jeweils ca 1,0 m2
Innenputzmuster  2 stück
aussenputzmuster 4 stück
und dem architekten zu übergeben
Kosten hierfür sind in die EPs einzukalkulieren

Detailpläne / Systempläne
vom AN sind der Bauleitung und Architekt ca 14 tage vor Ausführung  Detailpläne  bis m 1/1 zu übergeben aus denen die Systemteile und Anschlüsse an das Bauwerk gesamthaft eindeutig hervorgehen.
dies gilt für die sockelausbildung sowie auch für das wärmeverbundsystem der fassade und  aller anschlüse im fenster und türbereich.
Ausführung nur nach Freigabe dieser Systemdetails...
Kosten hierfür sind in den eps einzukalkulieren...

*Hinweis: Zusätzliche Technische Vertragsbedingungen Putzarbeiten ( aussen innen )*
Ausführung/Allgemeines

Alle vom AN eingetragenen Preise enthalten Material-, Montage-, und Nebenkosten.
Bei allen Positionen ist, sofern nicht gesondert ausgeschrieben, folgende Arbeiten in die EP einzurechnen.
inkl. Lieferung, Aufstellen, Verlegen, Einbauen Ausrichten, Montieren inkl. aller nicht gesondert ausgeschriebenen Verbindungsmittel und Befestigungsmittel sowie sämtlicher benötigter Materialien sind in die Preise einzurechnen.
ebenso sind  folgende Leistungen sind in die EPs einzurechnen und werden nicht extra vergütet.

1.Mehraufwand für Arbeiten an der Dachschräge und Überkopfarbeiten

2. Alle Anschlüsse an angrenzende Bauteile sind mit geeigneten Systemmaterialien (z. B. Trennfix-Band, Anschlussprofilen oder Fugendichtbändern) auszuführen, sodass die Anforderungen an Schall-, Brand- und ggf. Bewegungstrennung fachgerecht erfüllt werden. Die Auswahl des Anschlussmaterials hat nach den jeweiligen Herstellerangaben bzw. anerkannten Regeln der Technik zu erfolgen. Jeder Anschluss muss optisch sowie technisch einwandfrei und beständig ausgeführt werden. Die Ausführung hat gemäß den Vorgaben aus Systemzulassungen, DIN-Normen und Herstellerverarbeitungsrichtlinien zu erfolgen

3. Mehraufwand im Bereich der bereits montierten Befestigungsmittel durch den Holzbau.

4. sämtliche notwendige Befestigungsmittel

5. abschneiden des Überstandes Randdämmstreifen inkl. Entsorgung

6. sämtliche Beiputzarbeiten an Fenster- und Türen-Anschlüssen, Innensimsen, Leuchten, Schienen, Stützen etc.

7. Sämtliche Schutzmaßnahmen an angrenzenden Bauteilen, durch Abkleben.

8. Das Säubern des Untergrunds von Staub und losen Teilen wen nicht gesondert ausgeschrieben.

9 Gerüste
das erforderliche aussengerüst für den aussenputz wird bauseits gestellt !
alle notwendigen innengerüste ( arbeits und raumgerüste ) für den innenputz sind von AN zu stellen und in die eps einzukalkulieren.
Stockwerkshöhen von ca 3,0 bis3,50 m
im Treppenhaus sind Überhöhen einzukalkulieren siehe beigelegte Schnitte
Treppenhaus bis ca. 5,80m höhe
Siehe Pläne anbei

weitere zusätzliche Gerüste welche zur Ausführung der ausgeschriebenen Leistungen nötig sind inkl. Vorhaltezeit sind in die einzelnen Positionen einzukalkulieren.
Die zeitliche Versetzung der Arbeiten ist beim Gerüst stellen und vorhaltezeit zu berücksichtigen.
Der Zugang in die anderen Geschosse für die anderen Handwerker muss trotz Gerüst gegeben sein.
Das Gerüst im Abschnitt Trockenbauarbeiten ist auch für die Putz- und Malerarbeiten zu belassen.
Notwendige Gerüste sind in Absprache mit der Bauleitung auch anderen Handwerkern zu überlassen (Elektriker, Zimmermann usw.).

10. Das sachgemäße Dichten der ausgeschriebenen Feuerschutz-Bauteile an den Baukörper.

11. Fugenbewehrungsstreifen bei Brandschutzplatten oder Brandschutzbekleidungen

Vertrags- und Ausführungsgrundlagen sind die technischen Vorschriften der VOB Teil C sowie alle entsprechenden DIN-Vorschriften, Normen und sonstigen Bestimmungen für die beschriebenen Leistungen und für die verwendeten Materialien in der zum Zeitpunkt der Ausführung gültigen Fassung.

Der Auftragnehmer verpflichtet sich, die Sicherheit auf der Baustelle, insbesondere die ordungsgemäße Ausführung der Gerüste, Geräte, Zugänge, Bautreppen, Abdeckungen, Abschrankungenn etc. sicherzustellen.
Sämtliche Unfallverhütungsvorschriften der Bau-Berufsgenossenschaft sowie die Arbeitsstättenrichtlinien, SIGEKO-Pläne, SIGEKO-Hinweise und alle
sonstigen Richtlinien, gesetzlichen Bestimmungen und Auflagen sind unaufgefordert einzuhalten, auch ohne ausdrückliche Erwähnung im Leistungsverzeichnis und ohne daß hierfür eine separate Vergütung erfolgt.

Der Auftragnehmer haftet bei Beschädigung für alle entstehenden Schäden, auch Dritten gegenüber, in vollem Umfang; einschließlich aller eventuell auf den Auftraggeber zukommender Schadensersatzansprüche.

Bauschutt, sonstige Abfälle sowie gefährliche Stoffe dürfen auf der Baustelle nur im ausdrücklichen Einverständnis mit der Bauleitung und entsprechend den behördlichen Auflagen gelagert werden.

Sofern Maßtoleranzen gemäß DIN 18201 ff. vom Auftragnehmer schuldhaft überschritten werden, werden ihm die dadurch entstehenden Kosten für Mehraufwendungen bei Folgegewerken als auch evtl. erforderliche Kontrollmessungen und Sachverständigenleistungen in Anrechnung gebracht

 - Anschlüsse an flankierende Trockenbaukonstruktionen (Wand) abhängig von den
Gegebenheiten und den Anforderungen an die Rissesicherheit mit Trenn-Fix oder Fugendeckstreifen ausführen.
 - Anschlüsse an Massivbauteile mit Trenn-Fix
ausführen.
 - Merkblatt Nr. 3 "Gipsplattenkonstruktionen -
Fugen u. Anschlüsse" des BVG (IGG) beachten.
Allgemeiner Hinweis: Das Füllen der Fugen
verdeckter Beplankungslagen bei mehrlagiger
Beplankung ist notwendig für die Gewährleistung
der brandschutztechnischen Eigenschaften!

2. Preise
In Abweichung von VOB/B § 2 Satz 3 können bei Massenminderungen oder bei Entfall einzelner Positionen keine Preisänderungen bei den verbleibenden Positionen erfolgen.

Zeitliche Trennungen von einzelnen Leistungen, die sich aus dem Bauablauf oder auf Anweisung der Bauleitung ergeben, werden nicht separat vergütet.

Handschriftliche Änderungen, Ergänzungen und Streichungen der Positionstexte und Abrechnungsmodalitäten werden ausdrücklich nicht anerkannt und führen automatisch zur Ungültigkeit des gesamten Angebots. Nebenangebote, Vorbehalte sowie evtl. erkannte Unstimmigkeiten an der vorgesehenen Ausführung sind ausschließlich schriftlich in einem separaten Schreiben als Anlage zum Angebot zu benennen.

Die Abnahme des Gewerks erfolgt nach vollständiger Fertigstellung einschl. vollständiger Baustellenräumung. Vor Beginn der Fremdgewerke
ist eine Zustandsfeststellung nach VOB/B §4(10) mit dem Auftraggeber eigenverantwortlich durchzuführen.

Der Auftragnehmer ist verpflichtet, zur Abnahme seines Gewerks sämtliche Revisionsunterlagen (Bestandspläne, Bestätigungen, Produktdatenblätter, Konformitäts- und Zulassungsnachweise, Prüf- und Meßprotokolle, Bedienungsanleitungen etc.) im gesetzlich geforderten Umfang bereitzustellen und dem Auftraggeber zu übergeben. Der hierfür erforderliche Aufwand wird nicht separat vergütet und ist in die Einheitspreise einzurechnen.

Für die angebotenen Leistungen übernimmt der Auftragnehmer die Verpflichtung
zur Vollständigkeit; d.h. Leistungen und Nebenleistungen, die sich bei den
Positionen zwangsläufig ergeben, sind immer einzukalkulieren, auch wenn sie
in der Leistungsbeschreibung nicht ausdrücklich erwähnt sind.

Hinweis zur Ausführung bei Wänden und Vorsatzschalen
Das Schließen oder Verputzen der Innenwände (Beplankung, Spachtelungen etc.) dürfen erst nach vollständigem Abschluss aller haustechnischen Installationsarbeiten (Elektro, Sanitär, Heizung, Lüftung) erfolgen, oder ausschließlich auf ausdrückliche Anweisung der Bauleitung. Dadurch werden unnötige Nacharbeiten, Beschädigungen und Mehrkosten vermieden. Sollten zusätzliche An- und Abfahrten sowie unvermeidbare Arbeitsunterbrechungen entstehen, sind diese mit dem Angebot und der Kalkulation in den Einheitspreisen zu berücksichtigen und werden nicht gesondert vergütet oder abgerechnet

Verschnitt/Überschuss:

Der im Zusammenhang mit den Bauleistungen entstehende Verschnitt oder Überschuss ist grundsätzlich Bestandteil der Leistung und im Angebot angemessen zu berücksichtigen. Eine gesonderte Vergütung für Verschnitt, Überschüssiges Material oder Materialverluste erfolgt nicht.

Der Auftragnehmer trägt das Risiko für den üblichen Verschnitt, Überschüsse und etwaige Materialverluste, soweit diese nicht auf besondere Anweisungen oder Fehler des Auftraggebers zurückzuführen sind.

Ausnahmen und Nachforderungen sind nur bei nachweislich unvorhergesehenem, außergewöhnlichem Mehraufwand zulässig und bedürfen einer vorherigen schriftlichen Zustimmung der Bauleitung.

Untergrund:

Der Untergrund ist vom Auftragnehmer so rechtzeitig vor Arbeitsbeginn zu prüfen, dass noch erforderliche Mängelbeseitigungen von Fremdgewerken
möglich sind. Sämtliche Mängel am Untergrund sind der Bauleitung hierbei unverzüglich schriftlich anzuzeigen. Nachträgliche Einwendungen des Auftragnehmers zu Untergründen, Ebenheiten, Trocknungszeiten,
Gewährleistungen etc. können nicht anerkannt werden. Erforderliche zusätzliche Maßnahmen und Mehrleistungen sind mit der Bauleitung vor Arbeitsbeginn abzusprechen und gemeinsam aufzumessen.

Allg. Trockenbauarbeiten

1. Geltungsbereich und Ausführungsgrundlage

Der sachliche Geltungsbereich ergibt sich aus ATV/DIN 18350 -Putz- und Stuckarbeiten.

2. Angaben zu Stoffen und Bauteilen

Verarbeitungsvorschriften der Systemhersteller sind einzuhalten und auf Verlangen
nachzuweisen.

Abbindebeschleuniger, Dichtmittel, Farben etc. müssen frei von schädlichen Emisssionen sein.

Putzträger müssen inkl. aller Befestigungsmittel verzinkt bzw. nichtrostend sein sowie für eine dauerhafte Putzhaftung geeignet sein.

3. Angaben zur Ausführung

Der Untergrund, Gipsfaserplatten, Gipskartonplatten ist vom Auftragnehmer so rechtzeitig vor Arbeitsbeginn zu prüfen, daß noch erforderliche Mängelbeseitigungen von Fremdgewerken
möglich sind. Sämtliche Mängel am Untergrund sind der Bauleitung hierbei unverzüglich schriftlich anzuzeigen. Nachträgliche Einwendungen des
Auftragnehmers zu  Untergründen, Ebenheiten, Trocknungszeiten,Gewährleistungen etc. können nicht anerkannt werden.
Erforderliche zusätzliche Maßnahmen und Mehraufzüge sind mit der Bauleitung vor Arbeitsbeginn abzusprechen und gemeinsam aufzumessen.
Bei der Ausführung der Arbeiten in der Erweiterung ist die Holzbaurichtlinie in der aktuellen Fassung zu berücksichtigen da es sich um Gebäudeklasse 4 handelt.

2. Sonstige Angaben zur Bauausführung

Der Auftragnehmer hat dafür Sorge zu tragen, dass während der Ausführung seiner Leistungen immer mindestens ein fließend deutsch sprechender Mitarbeiter seiner Firma auf der Baustelle anwesend ist.

Für die angebotenen Leistungen übernimmt der Auftragnehmer die Verpflichtung zur Vollständigkeit; d.h. Leistungen und Nebenleistungen, die sich bei den Positionen zwangsläufig ergeben, sind immer einzukalkulieren, auch wenn sie in der Leistungsbeschreibung nicht ausdrücklich erwähnt sind.

Baumstrom und Bauwasser:
Baustrom und Bauwasser wird Bauseits geliefert

Bauablaufplanung
14 Werktage nach der Vergabe ist ein Bauablaufplan der Arbeiten des AN anzufertigen und vorzulegen
(1-fach digital).
Die Ablauf-Planung beschreibt in einer zeitlichen Abfolge sämtliche Leistungen des AN´s.
Einzeltermine sind mit der Bauleitung abzustimmen und an den Ablaufplan des AG anzupassen. Der Bauablaufplan ist während der Bauphase fortzuschreiben und jeweils mit dem neuesten Stand an die Bauleitung des AG zu übergeben

Putzarbeiten:
Putzarbeiten sind gemäß Merkblatt Nr. 3 des Bundesverbandes der Gipsindustrie e.V. auszuführen. Alle Oberflächen sind in der Qualitätsstufe Q3 geglättet herzustellen.

Verarbeitung gemäß DIN 18350. Die Ausführung erfolgt unter Verwendung von DIN EN 13914, Spachtelmaterial  gemäß System und Herstellerangabe

Abweichungen:
Im Rahmen dieser öffentlichen Ausschreibung für Putzarbeiten wird ausdrücklich darauf hingewiesen, dass in den Allgemeinen- und  zusätzlichen technischen Vertragsbedingungen Abweichungen von den Regelungen der VOB/B enthalten sind. Diese Abweichungen sind Bestandteil der Ausschreibungsunterlagen und werden mit Abgabe des Angebotes vom Bieter verbindlich anerkannt.

Der Bieter erklärt mit seiner Angebotsabgabe sein Einverständnis mit den abweichenden Regelungen gegenüber der VOB/B und verpflichtet sich, diese während der Auftragsausführung zu beachten.

Die Bieter werden gebeten, die Allgemeinen- und  zusätzlichen technischen Vertragsbedingungen sowie die darin enthaltenen Sonderregelungen und Ergänzungen sorgfältig zu prüfen und die sich daraus ergebenden Anforderungen in seine Angebotskalkulation einzubeziehen.

*Hinweis: ZTV-3. Verarbeitungsbedingungen*
LEITPRODUKT Aussenputz
als Leitprodukt für dieses Wärmedämmverbundsystem ist das Produkt

Sto therm

vorgegeben.

es kann auch ein anderes System angeboten werden sofern gleichwertig
der Nachweis hierüber ist vom AN zu führen

angebotenes System

...............................................
vom Bieter auszufüllen

LEITPRODUKT Innenputz
als Leitprodukt für den Innenputz ist das Produkt

Hasit Gipsputzsysteme

vorgegeben.

es kann auch ein anderes System angeboten werden sofern gleichwertig
der Nachweis hierüber ist vom AN zu führen

angebotenes System

...............................................
vom Bieter auszufüllen

ZTV-3. Verarbeitungsbedingungen

Grundsätzlich sind die Ausführungsanweisungen und/oder
die Technischen Merkblätter der Herstellers genauestens
zu beachten.

Die Mindestverarbeitungstemperaturen der Materialien dürfen in keinem Fall unterschritten werden.
Bei Verklebungs- und Beschichtungsarbeiten darf die
Temperatur der Außenluft, der Untergründe und der Materialien bis zur vollständigen Durchhärtung nicht
unter + 5 Grad Celsius liegen.
(Ausnahme: QS-Produkte - siehe Techn. Merkblätter)

Farbübereinstimmungen und Farbabweichungen gemäß
BFS Merkblatt Nr. 25.

*Hinweis: ZTV-5. WDVS-System StoTherm Mineral*
ZTV-5. WDVS-System StoTherm Mineral

1) Systemaufbau:

Wärmedämm-Verbundsystem für außen mit
- Steinwolle- oder Steinlamellendämmstoff
- mineralischer Oberputz bzw.
- Klinker-Riemchen

2) Befestigung:

- Steinlamelle auf tragfähigen Untergrund kleben
und zusätzlich konstruktiv verdübeln bei erhöhter Windlast. (Windsog >1,6 kN/m²)

- Steinlamelle auf Untergrund mit nicht ausreichender Tragfähigkeit: kleben und dübeln.

- Steinwolle: kleben und dübeln.

- bei Klinker-Riemchen: Kleben und dübeln durch
das Gewebe

3) Brandschutz:

Nichtbrennbar, Baustoffklasse A2 nach DIN 4102.

4) Zulassungen:

Allgemeine bauaufsichtliche Zulassung Z-33.43-61 für Wärmedämm-Verbundsysteme
mit angedübeltem und angeklebtem Wärmedämmstoff
"StoTherm Classic"
"StoTherm Vario"
"StoTherm Mineral"
"StoTherm Mineral L"
"StoTherm Classic L".
"StoTherm Classic MW"
"StoTherm Classic S1"
"StoTherm AimS"
Deutsches Institut für Bautechnik in Berlin.

Allgemeine bauaufsichtliche Zulassung Z-33.44-134 für Wärmedämm-Verbundsysteme mit angeklebten Mineralfaser Lamellendämmplatten.
"StoTherm Mineral L"
"StoTherm Classic L"
"StoTherm Classic S1"
Deutsches Institut für Bautechnik in Berlin.

Allgemeine bauaufsichtliche Zulassung Z-33.46-422 für Wärmedämm-Verbundsysteme mit angeklebter keramischer und Naturstein-Bekleidung.
"StoTherm Classic mit angeklebter Bekleidung"
"StoTherm Vario mit angeklebter Bekleidung"
"StoTherm Mineral mit angeklebter Bekleidung"
"StoTherm Mineral L mit angeklebter Bekleidung"
Deutsches Institut für Bautechnik in Berlin.

Allgemeine bauaufsichtliche Zulassung Z-33.49-1505 für Wärmedämm-Verbundsysteme nach allgemeiner bauaufsichtlicher Zulassung Nr. Z-33.43-61 zur Aufdoppelung auf bestehende Wärmedämmsysteme oder Holzwolle-Leichtbauplatten.
Deutsches Institut für Bautechnik in Berlin.

5) Hersteller:
Sto SE &Co. KGaA,
Ehrenbachstraße 1,
D-79780 Stühlingen
Tel: (0 77 44) 57 - 0,
Fax: (0 77 44) 57 - 21 78.

*Hinweis: ZTV-5. WDVS-System StoTherm auf Außenwänden in Holzbauart*
ZTV-5. WDVS-System StoTherm auf Außenwänden in Holzbauart

1) Systemaufbau:

Wärmedämm-Verbundsystem für außen mit
- Polystyrol-Hartschaum, Mineralwolle-Platten und Mineralwolle-Lamellen
- organischer oder mineralischer Oberputz bzw.
- klinkerartig vorgefertigte Putzteile

2) Befestigung:

- auf Untergrund gemäß Z-33.47-811 kleben
- auf Untergrund gemäß Z-33.47-811 kleben und dübeln

3) Brandschutz:

Der Nachweis des Feuerwiderstandes von Außenwänden ist nicht Gegenstand der Zulassung Z-33.47-811 für WDV-Systeme auf Plattenwerkstoffen. Die Erfüllung der Anforderungen an den Feuerwiderstand der raumabschließenden Außenwand gemäß der Musterbauordnung bzw. der jeweiligen Landesbauordnung wird vorausgesetzt.

Die Systeme "StoTherm Classic", "StoTherm Vario"
"StoTherm Classic L/MW", "StoTherm Mineral L/MW"sind je nach Ausführung:

- Schwerentflammbar, Baustoffklasse B1 nach DIN 4102, wenn die speziellen Festlegungen der jeweiligen Allgemeinen bauaufsichtlichen Zulassung umgesetzt werden. Anderenfalls ist das System normalentflammbar (Baustoffklasse B2 nach DIN 4102-1).

- Nichtbrennbar, Baustoffklasse A2 nach DIN 4102.

Einzelheiten sind der Zulassung zu entnehmen!

4) Zulassung:

Allgemeine bauaufsichtliche Zulassung Z-33.47-811 für Wärmedämm-Verbundsysteme zur Anwendung auf Außenwänden in Holzbauart mit angeklebten oder mechanisch befestigten und zusätzlich angeklebten Dämmstoffen
"StoTherm Classic"
"StoTherm Vario"
"StoTherm Classic L/MW"
"StoTherm Mineral L/MW"
Deutsches Institut für Bautechnik in Berlin.

5) Hersteller:
Sto SE &Co. KGaA,
Ehrenbachstraße 1,
D-79780 Stühlingen
Tel: (0 77 44) 57 - 0,
Fax: (0 77 44) 57 - 21 78.

### Titel 01 Vorarbeiten Aussenputz und iInnenputz

**01.1 Einrichten der Baustelle**
Einrichten der Baustelle für Aussenputz und Innenputzarbeiten

Geräte, Werkzeuge und sonstige Betriebsmittel,
die zur vertragsgemäßen Erfüllung der Bauleistungen erforderlich sind, auf die Baustelle bringen, bereitstellen und soweit der Geräteeinsatz nicht gesondert berechnet wird, betriebsfertig aufstellen einschließlich der dafür notwendigen Arbeiten.

Baubüros, Unterkünfte, Werkstätten, Lagerschuppen
und dergleichen, soweit erforderlich, an- und abtransportieren, aufbauen und einrichten.

Kosten für Gebrauchsunterhaltung und Betreiben der Geräte, Anlagen und Einrichtungen werden nicht mit dieser Pauschale, sondern mit den Einheitspreisen der entsprechenden Teilleistung vergütet.
Menge: 1,000 Psch

**01.2 Fenster mit Folien abkleben**
Fenster mit Folien abkleben aussen

Abkleben von Fenstern einschl. Rahmen
mit Folien und geeigneten Klebebändern gegen
Verschmutzung Stöße verkleben. Einschl. entfernen und
entsorgen der Folien.
Asichtspläne mit Fensteröffnungen zur Kalkulation sind dem LV beigelegt
Menge: 1,000 Psch

**01.3 PVC-Folienabdeckung Standflächen**
*** Bedarfsposition ohne GB
PVC-Folienabdeckung der Standflächen

Bodenflächen im Bereich des Standgerüstes und der evtl. vorhandenen Fassadenbefahranlage mit gewebeverstärkter PVC-Gitterfolie auslegen und gegen Sturm sichern.
Mindestbreite unter dem Gerüst: 2,0 m.
Folienschäden sind umgehend zu beheben, dies ist in den EP einzukalkulieren.

Gebrauchsüberlassung für die Dauer der Bauzeit.
liefern, verlegen, vorhalten, rückbau ,entsorgen

Grundrisspläne zur Kalkulation sind beigelegt
Putzfassaden sind nur an den Längsseiten des Gebäudes und am Ostgiebel  Altbau geplant
Länge Längsseite süd  ca  40 m
Länge Längsseite nord  ca  46 m
Länge Ostgiebel  ca  15 m
Menge: 1,000 m²

**01.4 Untergrund prüfen - tragfähiger Untergrund**
Untergrund prüfen - tragfähiger Untergrund - WDVS kleben

Untergrund prüfen, ob dieser fest, fett- und staubfrei ist und mindestens eine Abreißfestigkeit von
0,08 N/mm² aufweist.
Die dauerhafte Verträglichkeit zwischen einer
eventuell vorhandene Beschichtung und dem Klebemörtel ist zu prüfen.
Mit dem Klebemörtel dürfen Unebenheiten bis maximal
1 cm/m ausgeglichen werden.
südseite  Fläche  Altputz ca.  .30*7 = 210 m2...
nordseite Fläche Altputz ca.  36*7= 250 m2
ostgiebel Fläche  Altputz ca  15*8= 120 m2
gesamt  Altputz 580 m2

Südseite Holzbau Fläche ca 6*7= 42 m2
Nordseite Holzbau fläche ca 9*7= 63 m2
gesamt Putzfläche Holzbau ca 105 m2
Menge: 1,000 Psch

**01.5 Schmutz und Staub entfernen**
Schmutz und Staub entfernen.

Reinigen des Untergrundes von Schmutz, Staub und losen Bestandteilen.

Bauteil: Holzuntergründe ca 105 m2
Menge: 1,000 Psch

**01.6 Reinigen mit Hochdruckreiniger kalt**
Reinigen des nicht tragfähigen Untergrundes mit einem Hochdruckreiniger. Schmutz, Staub und lose Bestandteile entfernen.

Schmutzwasser und anfallendes Material wird Eigentum des AN und ist umweltgerecht gemäß den örtlich geltenden gesetzlichen Bestimmungen zu entsorgen.
das Gebäude befindet sich im Wasserschutzgebiet
Diese sind vor Beginn der Baumaßnahme bei den Städten und Gemeinden zu erfragen.
auf die Enhaltung der Vorschriften ist daher besonders zu achten.
insbesondere darf kein Schmutzwasser etc in den nahegelegenen Bach eindringen.
entsprechende Schutzmassnahmen sind einzukalkulieren und bei der Ausführung anzuwenden.

Bauteil: Mauerwerk  ca 580 m2
Menge: 1,000 Psch

**01.7 Fenstersimse Bestand ausbauen und entsorgen und Öffnung vorbereiten zum Einbau der Dämmkeile**
fachgerechter ausbau der auskragenden teilweise in die leibung eingreifenden fenstersimse am altbau und fachgerecht entsorgen.
es ist darauf zu achten das die altfenster dabei nicht beschädigt werden.einschliesslich erforderliche vorbereiten des altuntergrundesnach ausbau der simse durch beiputzen / beimauern und aufdoppeln mit dämmung etc auf höhenlage zum späteren einbau des abdichtdämmkleils und der seitlichen leibungen aus titel 4 als fertige leistung inklusiv aller nebenarbeiten

altfenster südseite
eg  süd
natursteinsims ca 8 cm hoch ca 20 cm tief
6 einzelfenster in unterschiedlichen längen
gesamtlänge ca 18,0 m gesamt

og süd
werksteinplatte etc ca 2,5 cm hoch ca 20 cm tief
8 einzelfenster in  längen von ca 2,5m
gesamtlänge ca 20,0 m gesamt

altfenster nordseite
eg  nord
werksteinplatte etc ca 2,5 cm hoch ca 20 cm tief
7 einzelfenster in unterschiedlichen länegn
 gesamtlänge ca 18,0 m gesamt

og nord
werksteinplatte etc ca 2,5 cm hoch ca 20 cm tief
3 einzelfenster in längen von ca 1,5m
gesamtlänge ca 4,5 m gesamt
Menge: 1,000 Psch

### Titel 02 Sockel- / Systemabschluss

**02.1 Sockelleistensystem aus Kunststoff; wärmebrückenfrei**
Sockelleistensystem aus Kunststoff; wärmebrückenfrei

Sockelleistensystem aus Kunststoff für den wärmebrückenfreien Sockelabschluss bei Fassadendämmsystemen, bestehend aus einem Startprofil in L-Form und einem Sockelprofil liefern und anbringen.

Produkteigenschaften:
Startprofil mit hoher Stabilität zum fluchtgeraden Aufsetzen der Dämmplatten.
Sockelprofil mit Tropfkante, Abzugskante und Glasfasergewebestreifen zur Einbindung in die Flächenarmierung, mit vormontierten Steckverbindern, wärmebrückenfrei, insbesondere für Niedrigenergie- und Passivhäuser, für die Ausbildung eines Anschlusses bei WDV-Systemen ohne Sockeldämmung, Ausladung: 76 mm, Ausladung mittels Bruchkante auf 56 mm und 36 mm reduzierbar, für Fassadendämmungen ab 40 mm Dicke, maximaler Sockelrücksprung: 60 mm.

An Gebäudeaußen- und innenecken Sockelprofil-Außen- und Inneneckstücke verwenden.

Startprofil am Untergrund montieren. Befestigung: 3 Befestigungsmittel/m. Befestigungsmittel entsprechend dem Wandbaustoff wählen. Fassadendämmplatten auf das Startprofil aufsetzen. Sockelprofil zwischen Startprofil und Fassadendämmplatten einschieben. Am Stoß des Sockelprofils Sockelleistenverbinder anbringen. Das integrierte Glasfasergewebe in die Flächenarmierung einarbeiten. Flächenarmierungsgewebe gemäß separater Position bis zur Innenkante der Tropfnase heranführen und einbetten.

Länge Startprofil: 200 cm
Länge Sockelprofil: 240 cm

Bauteil: Sockel
an den Längsseiten auf Süd und Ostseite des Gebäudes
Ausladung des Startprofils mit Sockelprofil gesamt: 'ca 220 mm'

Produkt:
*Sto-Startprofil PH-K
*Sto-Sockelprofil PH
Sto-Sockelprofil PH-Außeneckstück
*Sto-Sockelprofil PH-Inneneckstück
*Sto-Sockelleistenverbinder S
*Sto-Sockelleistenverbinder L

oder gleichwertig

liefern und fachgerecht nach herstellervorschrift montieren inklusiv erforderlicher eckausbildungen an gebäudeecken innenecken. wandvorlagen, leibungen etc
als fertige leistung
siehe auch beigelegte pläne
Menge: 90,000 m

**02.2 Sockelprofil aus Kunststoff mit Topfkante ohne Startprofil Mehr oder Minderoreis zu Pos vor**
Sockelprofil aus Kunststoff für den wärmebrückenfreien Sockelabschluss bei Fassadendämmsystemen liefern und anbringen.

Produkteigenschaften:
Sockelprofil mit Tropfkante, Abzugskante und Glasfasergewebestreifen zur Einbindung in die Flächenarmierung, mit vormontierten Steckverbindern, wärmebrückenfrei, insbesondere für Niedrigenergie- und Passivhäuser, Ausladung: 76 mm, Ausladung mittels Bruchkante auf 56 mm und 36 mm reduzierbar, für Fassadendämmungen ab 40 mm Dicke, maximaler Sockelrücksprung: 60 mm.

An Gebäudeaußen- und innenecken Sockelprofil-Außen- und Inneneckstücke verwenden.

Fassadendämmplatten auf die Sockeldämmung aufsetzen. Sockelprofil zwischen Fassadendämmplatten und Sockeldämmung einschieben. Am Stoß des Sockelprofils Sockelleistenverbinder anbringen. Das integrierte Glasfasergewebe in die Flächenarmierung einarbeiten. Flächenarmierungsgewebe gemäß separater Position bis zur Innenkante der Tropfnase heranführen und einbetten. Den Anschluss von Sockelprofil zur Sockeldämmung mit Dichtstoff abdichten.

Länge 240 cm

Bauteil: Sockel
Tropfkanten: ca 6 ‘mm
Ausladung des in die dömmung eingebundenen Sockelprofil
gesamt: 'ca 220 mm'
Produkt:
*Sto-Sockelprofil PH
*Sto-Sockelprofil PH-Außeneckstück
*Sto-Sockelprofil PH-Inneneckstück
*Sto-Sockelleistenverbinder S
*Sto-Sockelleistenverbinder L
*StoSeal F 505

oder gleichwertig

mehr oder minderpreis zu pos vor
Menge: 90,000 m

**02.3 Grundierung im Sockelbereich**
Grundierung im Sockelbereich

Grundierung (Haftgrund) aus zementverträglichem Dispersionsspachtel und systemzugehörigen Zement liefern und anbringen.

Dispersionsspachtel mit systemzugehörigen Zement im Mischungsverhältnis 1,0 : 1,0 Gew.- Teile mischen, mit ca.10 % Wasser verdünnen und mit einer Bürste auf ebenen, trockenen und sauberen Untergrund auftragen und trocknen lassen.

Bauteil: 'sockel im bereich altbau( massivbau )
 und im bereich erweiterung holzbau an bauseitiger betonaufkantung'

Produkt:
*StoFlexyl
*StoFlexyl Zement
oder gleichwertig

liefern und fachgerecht aufbringen inklusiv nebenarbeiten als fertige leistung
Menge: 73,500 m²

**02.4 EPS-Dämmplatte 035 PW 200 mm im Sockelbereich verkleben (StoLevell SW plus)**
EPS-Dämmplatte 035 PW im Sockelbereich verkleben (StoLevell SW plus)

Hartschaum EPS 035 PW mit wasserabdichtenden, mineralischen Kleber liefern und im Sockelbereich auf tragfähigen, vorbehandelten Untergrund verkleben.

Produkteigenschaften:
Wärmedämmplatten aus expandiertem Polystyrol-Hartschaum EPS 035 nach EN 13163, Anwendungstyp PW nach DIN V 4108-10, FCKW-frei, Bemessungswert der Wärmeleitfähigkeit 0,035 W/m*K, schwerentflammbar nach DIN 4102, Brandklasse E nach EN 13501-1, für Perimeterdämmung bauaufsichtlich zugelassen,
mit sehr hoch wasserabweisenden Zement-Klebemörtel mit integriertem Feuchteschutz (Allgemeines bauaufsichtliches Prüfzeugnis P-1201/6333/18 MPA-BS) auf mineralischen oder bituminösen Untergründen.

Die Sockeldämmung ist im Spritzwasserbereich (min. 30 cm über Geländeoberkante) und auf die zu dämmende Fläche im Erdreich, ca. 30 cm unter der späteren Geländeoberkante auszuführen.

Dämmplatten-Format: 100 x 50 cm

Bauteil: Sockel
Dämmplattenrand und -dicke: '..........' (stumpf: -20 cm)

Produkt:
*Sto-Sockelplatte PS30SE 035
*StoLevell SW plus
oder gleichwertig

liefern und fachgerecht nach herstellervorschrift montieren inklusiv erforderlicher eckausbildungen an gebäudeecken innenecken. wandvorlagen, leibungen und schrägschnitt  der platten zum anschluss an perimeterdämmung mit einer stärke von ca 60 mm sodass ein homogener übergang entsteht  etc
als fertige leistung
siehe hierzu beigelegte pläne
Menge: 73,500 m²

**02.5 stärke 120 mm**
*** Bedarfsposition ohne GB
wie vor jedoch in strärke 120 mm
sonst wie vor
z b giebel westseite etc
Menge: 10,000 m²

**02.6 stärke 60 mm**
*** Bedarfsposition ohne GB
wie vor jedoch stärke 60 mm
sonst wie vor
z b im bereich lager ostanbau
Menge: 3,000 m²

**02.7 Ausbildung Anschluss Treppe, Flächen mit stehendem Wasser nach Sto-Detail 141**
*** Bedarfsposition ohne GB
Mit XPS-Dämmplatte + Sto-Sockelplatte + Sto-Flexyl
(vgl. Detail GEN-0141)
ausbilden.

Höhe XPS-Platte: 5 cm
Höhe Sto-Sockel-Platte: 50 cm
Plattendicke: 16 cm

Produkt: Sto-Perimeterplatte XPS
  Sto-Sockelplatte
  Sto-Flexyl

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
oder gleichwertig

auf besondere anweisung der bauleitung
Menge: 10,000 m

**02.8 Zulage für Schrägschnitte der Dämmplatten und Sockeleistensystem**
Zulage Dämmarbeiten

Zulage für Schrägschnitte der Dämmplatten sofern nicht in Grundposition bereits enthalten

abrechnung nach  gesamt  lfm schrägschnitte
Menge: 50,000 m

**02.9 Zulage für Ausklingen der Dämmplatten**
zulage für ausklingen der dämmplatten vor  im anschlussbereich fenster fenstertüren

die fenster( fensterrahmen ) werden von aussen auf der rohbauwand aufgebracht und abgedichtet
die dämmung ist in diesem bereich fachgerecht auszuklinken sodass die dämmung sowohl an der rohbauwand press ansteht wie auch press am fensterrahmen...
abrechnung nach lfm ausklinkung
Menge: 5,000 m

**02.10 Armierungsputz und gefilzter Oberputz mit integriertem Feuchteschutz**
Mineralischen, wasserabweisenden Klebe- und Armierungsmörtel CS IV nach EN 998-1 mit integriertem Feuchteschutz als Armierungsputz und gefilzter Oberputz
(Allgemeines bauaufsichtliches Prüfzeugnis P-1201/6333/18 MPA-BS) vollflächig 5-6 mm auf die vorbereiteten Sockeldämmplatten auftragen.

Alkalibeständiges Glasfasergewebe vollflächig in die frische Mörtelschicht einlegen und mit Armierungsmörtel planeben überspachteln.

Nach Abbinden eine zusätzliche Schicht StoLevell SW plus 1-2 mm aufziehen und filzen.

StoLevell SW plus bis maximal 20 cm unter die Geländeoberkante führen.
Bei einer Gesamtschichtdicke des Systems von mindestens 7 mm ist kein weiterer Feuchteschutz erforderlich.

Produkt:
*Sto-Levell SW plus
*Sto-Glasfasergewebe

oder gleichwertig

sichtbarer Sockelbereich über Gelände ca 30 cm
Menge: 73,500 m²

**02.11 zulage zum putz und dämmung pos vor für ausbildung des Sockels**
zulage zun putz und dämmung  und sockelleistensystem pos vor für ausbildung des sockels bei den stützenvorlagen auf süd und nordseite
erschwernisse beim einbau der
dämmelemente um stützenvorlage  und putzaufbringung inkl erforderlicher systemteile
( ausschneiden der dämmungen schrägschnitte, anpassarbeiten etc )

anzahl 6 stück
abrechnung pro stück
höhe ca 60 cm
Menge: 6,000 Stk

**02.12 Putzabdichtung im Perimeter- und Sockelbereich (StoFlexy-Schlämme)**
Putzabdichtung im Perimeter- und Sockelbereich (StoFlexy-Schlämme)

Putzabdichtung aus zementverträglichem Dispersionsspachtel und systemzugehörigen Zement liefern und im Perimeter- und Sockelbereich bis mind. 5 cm über GOK auf den Oberputz aufstreichen.

Dispersionsspachtel mit systemzugehörigen Zement im Mischungsverhältnis 1,0 : 1,0 Gew.- Teile mischen, mit ca.10 % Wasser verdünnen und mit einer Bürste auf ebenen, trockenen und sauberen Untergrund auftragen und trocknen lassen.

Bauteil: über Oberputz
Produkt:
*StoFlexyl
*StoFlexyl Cement
oder gleichwertig
Menge: 27,000 m²

**02.13 Siliconharz-Fassadenfarbe, mit erhöhtem Filmschutz**
Siliconharz-Fassadenfarbe, mit erhöhtem Filmschutz
Zweifacher Anstrich einer echten Siliconharz-Fassadenfarbe gemäß französischer Norm FD T30-808, mit erhöhtem nicht persistentem, verkapseltem Filmschutz, als Zwischen- und Schlussbeschichtung auf mineralischen und organischen Untergründen.
Produkteigenschaften:
Sehr hohe CO2- und Wasserdampfdurchlässigkeit. Hoch wasserabweisend. Spannungsarme und gleichmäßige Trocknung. Geringe Verschmutzungsneigung.
Technische Kennwerte:
- Dichte: 1,4-1,6 g/cm³
- sd-Wert: 0,05 m (V1 - hoch)
- Wasserdurchlässigkeit: < 0,05 kg/(m²h⁰⁵) (W3 - niedrig)
- Glanzgrad: G3 - matt
Farbton: ‘ ‘
nach StoColor System
Produkt: StoColor Silco G

oder gleichwertig
Menge: 45,000 m²

**02.14 Zusätzlicher Feuchteschutz Terrasse/Laubengänge/Balkone...**
*** Bedarfsposition ohne GB
Zusätzlicher Feuchteschutz mit Polyurenthanharz

Liefern und vollflächiges Streichen eines zusätzlichen Feuchteschutzes im Sockelbereich - Anschlussbereich Flachdach-Dachterasse mit einer Flüssigabdichtung auf Basis Polyurenthanharz auf die fertige Putzoberfläche
einschließlich der erforderlichen Grundierung und einer zusätzlichen Vlieseinlage im
Eckbereich horizontal/ vertikal.
Die Höhe der Abdichtung ist mit der BL abzustimmen.
Ausführung gem. Herstellervorgaben.

Bauteil: hochbelastet bauteile __________

Produkt: Grundierung Kempertec EP, Vlies,  Kemperol 1 K-PUR
oder gleichwertrig
Menge: 73,500 m

### Titel 03 Putzsystem

**03.1 Sto-Steinwolleplatte 2/B/H4 W5 verkleben - HP Holzuntergründe Plattendicke: 16 cm**
Sto-Steinwolleplatte 2/B/H4 W5 beidseitig vorbeschichtet, mit mineralischen Klebemörtel liefern und verkleben.

Wärmedämmplatten aus Steinwolle nach EN 13162, Anwendungstyp WAP-zh nach DIN 4108-10, beidseitig vorbeschichtet. Faserrichtung parallel zur Oberfläche, hohe Abreißfestigkeit ≥ 10 kN/m² für optimierte Dübelmengen, Bemessungswert der Wärmeleitfähigkeit 0,035 W/(m*K), nichtbrennbar nach DIN 4102, Euroklasse A1 nach EN 13501-1, den Herstellerrichtlinien entsprechend, mit einem mineralischen Klebemörtel kleben.

Platten im Verband planeben und press gestoßen verlegen. Offene Fugen mit Dämmstoff ausfüllen.

Zusätzliche Verdübelung gemäß separater Position.

Plattendicke: 16 cm

Produkt:*StoColl Mineral HP
  *Sto-Steinwolleplatte 2/B/H4 W5
 oder gleichwertig
Menge: 115,000 m²

**03.2 Verdübelung mit Sto-Schraubdübel H 60 E für Holz- und Plattenwerkstoffe, Tellerdurchmesser 60 mm - flächenbündig inkl.Dübelkombischeibe Wandbaustoff: ' ' Dübel (Typ/Länge): ' ' mm Verbrauch: xxx Dübel/m² in Abhängigkeit der Vorgaben der WDVS Zulassung**
Verdübelung der Steinwolle-Dämmplatten mit bauaufsichtlich zugelassenen zu setzenden Schraubdübeln aus Edelstahl, Dübeldurchmesser 60 mm für Holz- und Plattenwerkstoffe gemäß WDVS-Zulassung

Verdübelung entsprechend den Verarbeitungsrichtlinien / Zulassung.
Wandbaustoff: OSB-Platten
Dübel (Typ/Länge): 220 mm
Verbrauch: 4 Dübel/m²  in Abhängigkeit der Vorgaben der WDVS Zulassung

Produkt:*Sto-Schraubdübel H 60 E
  *Sto-Dübelkombischeibe 90 mm
oder gleichwertig
Menge: 115,000 m²

**03.3 Zulage: höhere Dämmstoffdicken + längere Dübel**
Zulage zu vorbeschriebenen Positionen. für:
Erhöhung der Dämmstoffdicke um 40 mm.
Dämmstoffdicke gesamt: 200 mm
Produkt: * Dämmplatte wie vor + längere Dübel
Menge: 115,000 m²

**03.4 minderpreis für dämmstärke 60 mm**
*** Bedarfsposition ohne GB
wie pos 1 und 2
 jedoch dämmstärke nur 60 mm
sonst wie vor
im bereich des ungedämmten lagers ostanbau
minderpreis zu pos 1 und 2
Menge: 10,000 m²

**03.5 zulage wandvorsprünge zu positionen vor**
zulage wandvorsprünge zu positionen vorsteinwolleplatte
für ausbildung von wandlisenen und stützenvorlagen wie im bestand vorhanden mit der auszubildennen thermohaut umfahren mit dämmung, zuschneiden dämmung. erschwernis putzauftrag etc
erforderliche eckschienen etc werden separat berechnet
anzahl ca 6 stüch
höhe ca 7, 20 m
querschnitt stützenvorlage bestand  bis  ca 25*30 cm
abrechnung pro stück als zulage zu den vorpositionen
als fertige leistung inklusiv nebenarbeiten
abrechnung putzfläche und wärmedämmung nach ansichtfläche putz in vorpositionen enthalten
Menge: 1,000 Stk

**03.6 Zulage für Ausklingen der Dämmplatten vor**
zulage für ausklingen der dämmplatten vor  im anschlussbereich fenster fenstertüren am holzbau
die neuen fenster( fensterrahmen ) werden von aussen auf der rohbauwand aufgebracht und abgedichtet
die dämmung ist in diesem bereich fachgerecht auszuklinken sodass die dämmung sowohl an der rohbauwand press ansteht wie auch press am fensterrahmen...
abrechnung nach lfm ausklinkung
Menge: 100,000 m

**03.7 Profil für horizontale Bewegungsfugen mit komprimiertem Dichtband**
Bewegungsfugen mit komprimiertem Dichtband zur Ausbildung von horizontalen Bewegungsfugen (Gleitlagerfugen) in
Fassadendämmsystemen liefern und in die Armierungsschicht einsetzen.

Die Armierungsmasse auf beiden Seiten der Dämmplattenfuge ca. 15 cm breit auftragen. Das Profil in die Fuge schieben. Das Profil fluchtgerecht ausrichten. Die gelochten Schenkel und das Glasfasergewebe des Profils in die frische Armierungsmasse einbetten.

Produkt:*StoProfil Move H
oder gleichwertig
Menge: 122,000 m

**03.8 Steinwolleplatte 035 verkleben Mauerwerk Plattendicke: 16 cm**
Steinwolleplatte 035 kleben
Steinwolle-Dämmplatte beidseitig vorbeschichtet mit mineralischen Klebemörtel liefern und verkleben.
Wärmedämmplatten aus Steinwolle nach EN 13162, Anwendungstyp WAP-zh nach DIN 4108-10, beidseitig vorbeschichtet. Faserrichtung parallel zur Oberfläche, hohe Abreißfestigkeit ≥ 7,5 kN/m² für optimierte Dübelmengen, Bemessungswert der Wärmeleitfähigkeit 0,035 W/(m*K), nichtbrennbar nach DIN 4102, Euroklasse A1 nach EN 13501-1, den Herstellerrichtlinien entsprechend, mit einem mineralischen Klebemörtel kleben.

Platten im Verband planeben und press gestoßen verlegen. Offene Fugen mit Dämmstoff ausfüllen.

Plattendicke: 16 cm

Produkt:*StoLevell Duo Plus
 *Sto-Steinwolleplatte 2B/H1/W4
oder gleichwertig

Zusätzliche Verdübelung gemäß separater Position.
Menge: 719,000 m²

**03.9 Vertiefte Montage Thermodübel II - Dübelversenkteller gelb Wandbaustoff: Mauerwerk Dübel (Typ/Länge): 215 Verbrauch: 8 Dübel/m² (WZ 1 und 2 Binnenland)**
Verdübelung der Mineralwolle-Dämmplatten mit bauaufsichtlich zugelassenen Thermodübeln für vertiefte Montage gemäß Fachverband WDVS WZ 1 u. 2 (Binnenland)

Zusätzliche Befestigung der Dämmplatten mit bauaufsichtlich zugelassenen Thermodübeln und gelben Dübelversektellern liefern und anbringen.
Tellerdurchmesser 60 mm, Bohrlochtiefe mind. 50 mm, Verankerungstiefe mind. 25 mm (bei Porenbeton: Bohrlochtiefe mind. 90 mm, Verankerungstiefe mind.
65 mm).

Verdübelungsbild entsprechend den Verarbeitungsrichtlinien / Zulassung.

Dübelteller mit speziellem Montageelement bei kontrollierter Tiefenbegrenzung ca. 15 mm versenken.

Rondell in die entstandene Vertiefung planeben einsetzen.
Wandbaustoff: Mauerwerk
Dübel (Typ/Länge): 215
Verbrauch: 6 Dübel/m²
(WZ 1 und 2 Binnenland)
Produkt:*Sto-Dübelversenkteller gelb
*Sto-Thermodübel II UEZ 8/60
*Sto-Thermodübel Rondell MW

oder gleichwertig
Menge: 719,000 m²

**03.10 Zulage: höhere Dämmstoffdicken + längere Dübel**
Zulage zu vor beschriebenPositionen  auf mauerwerk. für:
Erhöhung der Dämmstoffdicke um 40 mm.
Dämmstoffdicke gesamt: 200 mm
Produkt: * Dämmplatte wie vor + längere Dübel
Menge: 719,000 m²

**03.11 zulage Wandvorsprünge ( lisenen etc ) zu den Positionen vor**
zulage wandvorsprünge zu positionen vor
für ausbildung von wandlisenen und stützenvorlagen wie im bestand vorhanden mit der auszubildenen thermohaut umfahren mit dämmung, zuschneiden dämmung. erschwernis putzauftrag etc
erforderliche eckschienen etc werden separat berechnet
anzahl ca 6 stüch
höhe ca 7, 20 m
querschnitt stützenvorlage bestand  bis  ca 25*30 cm
abrechnung pro stück als zulage zu den vorpositionen
als fertige leistung inklusiv nebenarbeiten
abrechnung putzfläche und wärmedämmung nach ansichtfläche putz in vorpositionen enthalten.
Menge: 6,000 Stk

**03.12 Zulage zu Dämmung und Putz Positionen vor**
zulage zu dämmung und putz positionen vor
für herstellen von fensteröffnungen in thermohaut
( ausklingungen dämmung, erschwernis putzauftrag etc )
eckschienen und leibungen werden über separate postion abgerechnet

fenster in unterschiedlichen grössen ( siehe ansichtspläne )
14 stück nordseite
21 stück südseite
abrechnung pro stück fenster als zulage für erschwernis
Menge: 35,000 Stk

**03.13 Untersichten,: Verdübelung durch das Gewebe + nachspachteln der Dübelköpfe beio deckenstirnuntersichten Wandbaustoff: ' ' Dübel (Typ/Länge): ' ' mm Verbrauch: xxx Dübel/m² in Abhängigkeit der Vorgaben der WDVS Zulassung**
zulage zu pos vorVerdübelung der Steinwolle-Dämmplatten durch das Gewebe mit bauaufsichtlich zugelassenen, flächenbündig zu setzenden Verdübelung entsprechend den Verarbeitungsrichtlinien / Zulassung.
gemäß WDVS-Zulassung

versprungtiefe bis ca 30 cm
z b beckenvorsprung 1 og etc

abrechnung nach m2 vorsprung
Menge: 32,000 m²

**03.14 Besondere Zuschnitte Dämmplatten anschrägen**
Zulage für

Besondere Zuschnitte / Anpassen an Bauteile
Einmessen, Zuschneiden und Anpassen der
Dämmplatten an angrenzende Bauteile.

Anzeichnen und Abschrägen von Dämmplatten

 z b im traufbereich, an wandlisenen. an übergängen .im traufbereich  in unterschiedlichen längen und winkeln etc

trauflänge ca 90 m
ortganglänge ca 15 m
wandvorlagen ca 30 m
laubengang  ca 30 m
fenster ca 70 m
sonstiges ca 50
ca 300 m  gesamt
abrechnung pauschal für 300 m
Menge: 1,000 Psch

**03.15 Abdeckbleche**
liefern von abdeckblechen mit tropfkante und aufkantung zum anschluss im anschlussbereich an ortgang und traufe und fenstern und türöffnungen

 material alu blank 1,0 mm  dreifach gekantet in unterschiedlichen abmessungen
abwicklung bis 30 cm
 inklusiv fachgerechter stossausbildung durch hinterlegung und abschluss an aufgehende bauteile durch aufkantung  und hinterlegung und verfugung
abrechnung nach  lfm
Menge: 120,000 m

**03.16 Zulage für Ausklinkung Dämmplatten**
*** Bedarfsposition ohne GB
Zulage Dämmarbeiten

Zulage für Ausklinkung / Schrägschnitte der Dämmplatten
auf besondere Anweisung der Bauleitung
achtung : grundausklinkungen und schrägschnitte etc sind bereits in positionen vor enthalten

abrechnung nach lfm
Menge: 40,000 m

**03.17 Kantenschutz - Gewebewinkel Standard**
Kantenschutz - Gewebewinkel Standard

Kantenprofil aus Kunststoff mit Glasfasergewebe zur Eckausbildung bei Fassadendämmsystemen liefern und anbringen.

Vor der vollflächigen Armierung, Armierungsmörtel auftragen und Gewebewinkel einbetten. Flächenarmierungsgewebe bis zur Eckkante führen und
10 cm überlappen.

Schenkellänge: 11/13 cm
Produkt:*Sto-Gewebewinkel Standard
oder gleichwertig
Menge: 456,000 m

**03.18 Kantenschutz mit Rolleckwinkel (Rolleckwinkel Ideal)**
Kantenschutz mit Rolleckwinkel (Rolleckwinkel Ideal)

Kantenprofil aus Kunststoff mit variablem Winkel, für stumpf- oder spitzwinklige Außenecken, von der Rolle, mit integriertem Glasfasergewebe zur Eckausbildung bei Fassadendämmsystemen liefern und anbringen.

Vor der vollflächigen Armierung, Armierungsmasse/ -mörtel auftragen und Rolleckwinkel einbetten. Flächenarmierungsgewebe bis zur Eckkante führen und 10 cm überlappen.

Armierungsmasse/ -mörtel wie vor.

Schenkelbreite: 10/15 cm

Produkt:
*Sto-Rolleckwinkel Ideal
oder gleichwertig

 im bereich traufe etc
Menge: 80,000 m

**03.19 Diagonalarmierung -**
Diagonalarmierung an Ecken von Öffnungen mineralischer Armierungsmörtel -

Diagonalarmierung an Ecken von Gebäudeöffnungen
mineral. Armierungsmasse - liefern und anbringen.

Armierungspfeil 40 x 33 cm aus Glasfasergewebe
als zusätzliche Verstärkung unter der normalen Armierung. Armierungsmörtel wie vor.

Produkt:*Sto-Armierungspfeil
oder gleichwertig
Menge: 356,000 Stk

**03.20 Mineralische Armierung mit Leichtzuschlagstoff (Novo)**
Mineralische Armierung mit Leichtzuschlagstoff (Novo)

Mineralischer Armierungsmörtel/ Unterputz mit Leichtzuschlagstoff und alkalibeständiges Glasfasergewebe liefern und anbringen.

Mineralischer Armierungsmörtel mit Leichtzuschlagstoff auf Wärmedämmplatten vollflächig deckend auftragen, alkalibeständiges Glasfasergewebe einlegen und mit Armierungsmörtel plan eben überspachteln. Gewebestöße mind. 10 cm überlappen.

Eckkantenausbildung(en), Diagonalarmierung(en), etc. gemäß separater Positionen.

Bauteil: Fassade
Produkt:
*StoLevell Novo
*Sto-Glasfasergewebe
oder gleichwertig
Menge: 834,000 m²

**03.21 Putzgrund gefüllt, wässrig, pigmentiert - organische Untergründe Bauteil: Fassade Farbton: ' ' nach StoColor System**
Putzgrund gefüllt, wässrig, pigmentiert - organische Untergründe

Gefüllter, pigmentierter, organischer Voranstrich, für nachfolgende organische und Siliconharz- Beschichtungen, auf schwach saugenden Untergründen, liefern und auftragen.

Produkteigenschaften:
Haftvermittelnd, saugfähigkeitregulierend, velängert die offene Zeit bei der Putzverarbeitung, CO2- und wasserdampfdurchlässig, alkalibeständig, pigmentiert, Untergrundfarbton angleichend.

Nicht geeignet für horizontale oder geneigte Flächen mit Bewitterung.
Bauteil: Fassade
Farbton: '..........'

nach StoColor System
Produkt:*Sto-Putzgrund
oder gleichwertig
Menge: 834,000 m²

**03.22 Individuelle Putzfassade - Texture Rough 20 Grobe Putzstruktur, vertikal hochgerollt und partiell geglättet**
Individuelle Putzfassade - Texture Rough 20
Grobe Putzstruktur, hochgerollt und partiell geglättet

Oberfläche gemäß Verarbeitungsrichtlinie für Texture Rough 20 herstellen. Durch "Hochrollen" des Putzes wird eine sehr grobe Putztextur erzielt, die direkt anschließend partiell geglättet wird.

Während der Verarbeitungs-/Trocknungsphase vor intensiver
Sonneneinstrahlung und Feuchtigkeitseinfluss schützen -
gemäß separater Positionen

Es ist eine Musterfläche am Objekt anzulegen und abzunehmen gemäß separater Position.

Ausführungstechnik und Farbton nach Vorgabe des AG und der Musterfläche
Bauteil: Fassade
Farbton: ‘ ‘
nach StoColor System
Der minimal erlaubte Hellbezugswert ist untergrund-, system- und produktabhängig und kann objektbezogen angefragt werden.
Produkt:
*StoMiral R 6,0
oder gleichwertig
Menge: 834,000 m²

**03.23 Siliconharz-Fassadenfarbe, mit erhöhtem Filmschutz einfarbig**
Siliconharz-Fassadenfarbe, mit erhöhtem Filmschutz
Zweifacher Anstrich einer echten Siliconharz-Fassadenfarbe gemäß französischer Norm FD T30-808, mit erhöhtem nicht persistentem, verkapseltem Filmschutz, als Zwischen- und Schlussbeschichtung auf mineralischen und organischen Untergründen.
Produkteigenschaften:
Sehr hohe CO2- und Wasserdampfdurchlässigkeit. Hoch wasserabweisend. Spannungsarme und gleichmäßige Trocknung. Geringe Verschmutzungsneigung.
Technische Kennwerte:
- Dichte: 1,4-1,6 g/cm³
- sd-Wert: 0,05 m (V1 - hoch)
- Wasserdurchlässigkeit: < 0,05 kg/(m²h⁰⁵) (W3 - niedrig)
- Glanzgrad: G3 - matt
Farbton: ‘ ‘
nach StoColor System
Produkt: StoColor Silco G
oder gleichwertig
Menge: 834,000 m²

**03.24 zulage Individuelle Putzfassade - Effect: Coating 10 Partial Beschichtung, partiell aufgetragen zweifarbig**
oberfläche farbton wie vor jedoch zulage für partielle beschichtung 2 farbig

 gemäß Verarbeitungsrichtlinie für Effect Coating 10 Partial herstellen. Auf eine durchgetrocknete ebene Putztextur wird eine Beschichtung nur auf die Texturerhöhungen aufgetragen.

Während der Verarbeitungs-/Trocknungsphase vor intensiver Sonneneinstrahlung und Feuchtigkeitseinfluss schützen - gemäß separater Positionen

Es ist eine Musterfläche am Objekt anzulegen und abzunehmen - gemäß separater Position.

Ausführungstechnik und Farbton nach Vorgabe des AG und der Musterfläche
Bauteil: Fassade
Farbton: ‘ ‘
nach StoColor System
Der minimal erlaubte Hellbezugswert ist untergrund-, system- und produktabhängig und kann objektbezogen angefragt werden.
Produkt:
*StoColor Metallic
oder gleichwertig
Menge: 834,000 m²

### Titel 04 Detailarbeiten

*Hinweis: Technische Hinweise: zweite Dichtebene*
Anschlüsse an Fensterbänke sind gemäß Z-33.47-811; 3.2.8 mit einer zweiten wasserableitenden Schicht/ Dichtungsebene auszuführen, die nach außen entwässert.
Zusätzlich müssen Fensterbänke schlagregensicher, z. B. mit Hilfe von eingeputzten U-Profilen, ohne Behinderung der Dehnung eingepasst werden.
Folglich ist immer eine zweite Dichtebene auszuführen (auch beim Einsatz der StoFentra Profi).
Metallfensterbänke und Steinfensterbänke sind mittels Kleberaupen zu verkleben.
Um den Wasserabfluss aufgrund Kapillarität zu gewährleisten, soll der Abstand zwischen 2.Dichtebene und UK-Fensterbank mind. 4 mm betragen.

**04.1 Abdicht-Dämmkeil aus MW, beschichtet (StoElement Pronto K-300)**
Abdicht-Dämmkeil aus MW, beschichtet (StoElement Pronto K-300)

Abdicht-Dämmkeil aus beschichteter Mineralwolle als Abdichtung unter Fensterbänken (2. Dichtebene) liefern und anbringen; (inklusive Anschluss-/ Abdichtmaßnahmen an angrenzende Bauteile).

Produkteigenschaften:
Zur sicheren Ausbildung einer zweiten Dichtebene unter Fensterbänken, mit wasserdichter Kaschierung, mit integriertem Kantenprofil/ Putzanschlussprofil, mit integriertem Glasfasergewebe zur Einbindung in die Flächenarmierung, mit transparenter und flexibler Tropfkante, Neigungswinkel/ Gefälle von 2,5° oder 5°, aus Mineralwolle, Nennwert der Wärmeleitfähigkeit (0,040 W/(m*K)), Brandverhalten A1 nach DIN EN 1350-1, Höhe der Vorderkante 10 mm, Abzugskante 6 mm.

Verklebung des Dämmkeils an allen angrenzenden Bauteilen mit systemzugehöriger, einkomponentiger Klebemasse mit sehr hoher Anfangshaftung und hoher Klebekraft.

Seitliche Anschlüsse an Fensterstiele und Fensterrahmen mit systemzugehörigen Dichtband wasserdicht abdichten.
An Innenecken ein Kunststoff-Formteil mit Beschichtung aus Butylkautschuk verwenden.

Auswahlkriterien/ Eignung gemäß aktuellen Technischen Merkblatt und Herstellerangaben bezüglich Verwendung im Holzbau wie auch im Massivbau beim Altbau beachten.

Bauteil: unter Fensterbank
Brüstungstiefe: bis ca 30 cm

Brüstungslänge:in unterschiedlichen Längen je nach Fensterbreite  von ca 0,90m bis ca 3,2 m
siehe auch Ansichtpläne
südseite  16 fenster
nordseite 11 fenster
gesamtlänge aller fenster süd und nordseite  ca  65 m

Dämmkeil-Breite: ca cm 5 bis 20

Dämmkeil-Länge: 'wie brüstungslänge'

Produkt:
*StoElement Pronto K-300
*StoColl Fix
*StoSeal Band Elast
*StoSeal Band Elast Innenecke grau
*StoSeal Band BK
*StoSeal Band BK-2
*StoSeal Band AD-200
*StoPrefa E Dichtband

oder gleichwertig

liefern und fachgerecht einbauen entsprechend systemgeber und einschlägigen vorschriften
inklusiv aller nebenarbeiten als fertige leistung

abrechnung nach lfm dämmkeile
Menge: 65,000 m

**04.2 Laibungselement aus MW & mineralischer Putzbeschichtung (StoElement Pronto P-300)**
Laibungselement aus MW & mineralischer Putzbeschichtung (StoElement Pronto P-300)

Laibungselement aus Mineralwolle, mineralischer Putzbeschichtung und Gewebewinkel liefern und anbringen.

Produkteigenschaften:
Laibungselement aus Mineralwolle, Bemessungswert der Wärmeleitfähigkeit (0,037 W/(m*K)), mineralische Putzbeschichtung in ca. 4 mm Dicke, fein strukturierte, weiße Optik, kann mit Oberputz oder mit Fassadenfarbe (2x) beschichtet werden, mit Gewebewinkel zur Einbindung in die Flächenarmierung.

Anschluss an Tür-/ Fensterrahmen mit vollimprägnierten, langsam expandierenden und schlagregendichten Fugendichtband nach DIN 18542-BG1 ausführen.

Verklebung des Laibungselementes am Untergrund mit systemzugehöriger, einkomponentiger Klebemasse mit sehr hoher Anfangshaftung und hoher Klebekraft.

Auswahlkriterien/ Eignung gemäß aktuellem Technischen Merkblatt und Herstellerangaben bezüglich Verwendung im Holzbau beachten.

Bauteil: Laibung
Laibungstiefe: 'bis 30 cm'

Laibungshöhe: bis 220cn
Sturzlänge: bis 3,20 cm

Elementdicke: 'in unterschiedlichen dicken bis 30 mm'
ja nach Einbausituationdurch entsprechendes auffüttern...im regelfall 2,4 cm

Produkt:
*StoElement Pronto P-300
*Sto-Fugendichtband Lento
*StoColl Fix

oder gleichwertig
nach herstellervorschrift fachgerecht einbauen und an angrenzende bauteile fachgerecht anschliessen.

 abrechnung nach stück fensterelement ( je  2x seitlich 1x sturz )
Menge: 20,000 stk

**04.3 wie vor jedoch elementhöhe bis 2,70 m**
wie vor jedoch elementhöhe bis 2,70 m
sonst wie vor
Menge: 8,000 Stk

**04.4 wie vor jedoch jedoch elementhöhe bis 120cm**
wie vor jedoch
elementhöhe  bis 120 cm
Menge: 6,000 stk

**04.5 mehr oder minderpreis für WDVS an Laibungen und Stürzen**
*** Bedarfsposition ohne GB
WDVS an Laibungen und Stürzen
wie pos 2 3 und 4
jedoch ausführung alternativ ohne pronto p element sondern mit

Kleber, Dämmstoff, Armierungsmasse, Glasfasergewebe, Voranstrich, Oberputz, Farbanstich an Laibungen und Stürzen von Öffnungen, Aussparungen und Nischen liefern und anbringen.

Kleber, Dämmstoff, Armierungsmasse, Gewebe, Voranstrich, Oberputz, Farbanstich: wie vor.

Gewebewinkel / Tropfkantenprofil gemäß separater Position.

mehr oder minderpreis für alternativausführung der positionen 2 3 und 4 ( 34 fensterelemente )
 ausfürhungsart wird final vor ausführung mit bauleitung und architekt festgelegt
Menge: 1,000 Psch

**04.6 Naturstein-Fensterbank (Sto-Fensterbank Stone) mit seitlichem Bordprofil im anschluss an seitliche Leibung**
Naturstein-Fensterbank (Sto-Fensterbank Stone)
Überstand von Putz VK bis Aussenmass tropfkante /wassernase ca 4cm

Naturstein Fensterbänke mit aufgeklebten Bordprofilen zu den Fensterleibungen, Fugendichtband und Klebemasse liefern und fachgerecht nach Herstellervorschrift anbringen

2. Dichtebene (bei Bedarf in Kombination mit einem Formteil/ Dämmkeil) mit mind. 2,5° oder mind. 4% Gefälle.

Vollimprägniertes, langsam expandierendes und schlagregendichtes Fugendichtband nach DIN 18542-BG1 an den seitlichen Kanten der Fensterbank anbringen.

Verklebung der Fensterbank am Untergrund (2. Dichtebene) mit systemzugehöriger, einkomponentiger Klebemasse mit sehr hoher Anfangshaftung und hoher Klebekraft nach Vorgaben des Systemherstellers. Abstand der Kleberaupen nach Vorgabe des Planers.

Die Fensterbänke müssen regendicht ohne Behinderung der Dehnung eingepasst werden. Vor der Bestellung der Fensterbänke sind die Maße am Objekt zu prüfen.

Bordprofile mit systemzugehöriger, einkomponentiger Dichtmasse auf MS-Hybrid-Basis auf der Fensterbank verkleben.

Anschlussfugen zu angrenzenden Bauteilen mit systemzugehöriger, einkomponentiger Dichtmasse auf MS-Hybrid-Basis abdichten

einschliesslich Fugenausbildung im Stoßbereich von Fensterbänken (bei Längen über 200 cm) und Systemanschlüsse (Anschluss- und Dichtungsfugen) gemäß herstellerrichtlinien
Bauteil: Fensterbank
Ausladung: 'bis 300 mm'

Farbton: '..........' (Fossil SKL, Granit Bianco Ozieri, Fossil
Bavaria nach wahl des AN

in unterschiedlichen Länge:
evtl notwendige elementstösse bei überlängen der  fensterbank ab ca 3,5 m inklusiv fachgerechten eindichten und stossausbildungzur längenausdehnung ist einzukalkulieren

fensterbanklänge:in unterschiedlichen Längen je nach Fensterbreite  von ca 0,90m bis ca 3,2 m
siehe auch Ansichtpläne
südseite  16 fenster
nordseite 11 fenster
gesamtlänge aller fenster süd und nordseite  ca  65 m

Produkt:
*Sto-Fensterbank Stone
*Sto-Fensterbank Stone Bordprofil
*Sto-Fugendichtband Lento 15/5-12
*StoColl Fix
*StoSeal F 100
oder glw

Farbton aus Kollektion systemgeber stostone nach wahl des AN

abrechnung nach lfm fensterbank
Menge: 65,000 m

**04.7 Sto-Rillenband**
Anbringen von Antidröhnband- Putztrennband

Weißes, selbstklebendes, geschlossenzelliges EPDM Gummiband als Antidröhnband und Trennband, umlaufend an Fensterbankunterseite und Fensterbankgleitabschlüssen anbringen, für dauerhafte und thermische Entkopplungen.
Menge: 65,000 m

**04.8 Anschlussfugen mit vollimprägniertem Dichtband, langsam expandierend Fugenbreite: 6 mm Fugendichtband Typ: Sto-Fugenband Lento 15/2-6: 2 mm, nach Ausdehnung max. 6 mm**
Schlagregendichtes Abdichten der Anschlussfugen mit langsam expandierendem Fugendichtband aus vollimprägniertem Weichschaumstoff, schlagregendicht nach DIN 18542 BG1.

Fugendichtband liefern und an der Fugenflanke vorkleben. Dämmplatten press gegenstoßen. Armierungsschicht bis zum Fugenrand führen. Fugendichtband mit Schlussbeschichtung überdecken. Kellenschnitt herstellen.
Fugenbreite: 6 mm
Fugendichtband Typ: '..........'

15/2-6: 2 mm, nach Ausdehnung max. 6 mm
Produkt:*Sto-Fugendichtband Lento
oder gleichwertig
Menge: 150,000 m

**04.9 Anputzleiste mit Teleskopmechanismus/StoProfile Seal Perfect S**
Anputzleiste für Sto-WDVS mit Schattenfuge mit Teleskopmechanismus liefern und anbringen.

Ausbilden einer wind- und schlagregendichten Systemanschlussfuge mit Anputzleiste und Schattenfuge, bestehend aus:

- mit flexiblem Teleskopmechanismus zur Aufnahme dreidimensionaler Bewegungen
- mit integriertem Glasfasergewebe (160 g/m²)
- mit Schattenfuge
- mit selbstklebender Schutzlasche zur Befestigung von Abdeckfolien

Schlagregendicht ≥ 600 Pa., entspricht Klasse A gemäß VPDM-Merkblatt

Auswahlkriterien und Anwendungshinweise gemäß aktuellem Technischen Merkblatt beachten.

Produkt:*StoProfile Seal Perfect S weiß
oder gleichwertig
Menge: 60,000 m

**04.10 zulage zu pos 1 abdichtdämmkeil und pos 6 fensterbank für Solpad an seitlichen fensterleibungen zext von haug nochn rein... olpad einbauelement zum fachgerechten einschieben der**
solpad einbauelement  an den beiden seitlichen fensterleibungen nach herstellervorschrift inklusiv notwendiger systembedingter abdichtungen fachgerecht einbauen zum späteren einschieben der fensterbank pos 6

2. Dichtebene unter Fensterbank inklusive seitlicher StoSolpad´s

Liefern und herstellen (nach Verarbeitungsrichtlinie Sto-Solpad) einer schlagregendichten, zweiten wassserführenden Ebene (unter Fensterbank) als Montagevorbereitung für den nachträglichen Einschub von Standard-Fensterbänken bis 30 mm Höhe.

Nicht bei zurückliegenden Brüstungen,da muss Fentra Duoabrechnung pro fenster als zulage zur fensterbank  pos 6 und dämmkeil pos 1 mit Gleitabschlüssen verwendet werden.

Ausladung: passend zu fensterbank pos 6

Produkt: *StoSolpad 20
*StoFlexyl
*StoElement Pronto K-300
*Sto-Turbofix Mini
*StoSeal Band BK
oder gleichwertig

liefern und fachgerecht montieren entsprechend herstellervorschrift
abrechnung nach fensteranzahl als zulage zu pos 1 dämmkeil und fensterbank pos 6
Menge: 27,000 Stk

**04.11 Tropfkantenprofil**
Kantenprofil aus Kunststoff mit integriertem Glasfasergewebe und zugehörigem Eckstück liefern und anbringen.

Ausbilden einer Tropfkante unter gedämmten Fenstersturz
mit Tropfkantenprofil, bestehend aus Kunststoffwinkel und Glasfasergewebe.
- Profile miteinander verbinden (überklipsen)
- Tropfkantenprofil mit Armierungsmasse direkt auf die Dämmplatten ansetzen.
- Beide Glasfasergewebestreifen (entsprechend der bauaufsichtlichen System-Zulassung) in die Systemarmierung einbetten. Gewebestöße 10 cm überlappen.- Tropfkantenprofil-Eckstücke für Eckverbindungen benutzen.

Produkt:*Sto-Tropfkantenprofil
*Sto-Tropfkantenprofil Eckstück
oder gleichwertig
Menge: 80,000 m

**04.12 Attikaprofil montieren**
*** Bedarfsposition ohne GB
Anschlussprofil aus Kunststoff mit integriertem Glasfasergewebe zum Anschluss an Attikaabdeckungen bei Fassadendämmsystemen zur Absicherung des hochdringenden Regenwassers liefern und auf der Fassade unter dem Attikablech in die Armierungsmasse einbetten.

Stöße sind mit dem Klipselement zu versehen und Dichtklebeband auf Rückseite (siehe Verarbeitungsanleitung) stoßüberbrückend zu fixieren.

An den Ecken das Attikaprofil-Eckstück einbauen.
Das Flächengewebe sorgfältig und exakt bis an die Putzkante des Attikaprofils anarbeiten.

Produkt:*Sto-Attikaprofil
oder gleichwertig
Menge: 10,000 m

**04.13 Übergangsprofil bei Blechanschlüssen**
*** Bedarfsposition ohne GB
Abschlussprofil aus Kunststoff mit integriertem Glasfasergewebe liefern und in die Armierungsschicht einsetzen.
Profil auf die bauseitige Verblechung aufstecken. Hierbei ist die Beweglichkeit des Bleches in der Tasche sicherzustellen. Profil mit beigefügten Kunststoffdübeln am armierten Dämmstoff befestigen. Den integrierten Gewebestreifen in Armierungsmasse einbetten.
Stoßbereich mithilfe eines zusätzlichen Gewebestreifens überbrücken; diesen beidseitig 10 cm überlappen und bis zum Putzanschlag führen.

Maximale Länge bis maximal 3 Meter. Siehe Richtlinie Metallanschlüsse.

Produkt:*Sto-Übergangsprofil Blech
oder gleichwertig
Menge: 20,000 m

**04.14 Montagequader - EPS 100x100 mm Format: 98 x 98 mm Dicke: ' ' cm (6, 8, 10, 12, 14, 16, 18, 20)**
Montagequader aus EPS-Hartschaum 100x100 mm zur Befestigung von Fremdteilen wie Rohrschellen, Jalousierückhalter oder Klappladenkloben liefern und montieren.

Vertiefung im Dämmstoff bis auf den Untergrund erstellen. Montageplatte vollflächig mit Klebemörtel auf dem tragenden Untergrund verkleben.

Format: 100 x 100 mm
Nutzfläche: 80 x 80 mm
Dicke: '..........' mm

(60 - 300)
Produkt:*StoFix Quader ND Mini
oder gleichwertig
Menge: 4,000 Stk

**04.15 Montagequader - EPS 150 x 100 mm Format: 98 x 138 mm Dicke: ' ' cm (6, 8, 10, 12, 14, 16, 18, 20)**
Montagequader aus EPS-Hartschaum 150 x100 mm
zur Befestigung von Frendteilen wie Kleiderbügelträger liefern und montieren.

Vertiefung im Dämmstoff bis auf den Untergrund erstellen. Montageplatte vollflächig mit Klebemörtel auf dem tragenden Untergrund verkleben.

Format: 150 x 100 mm
Nutzfläche: 130 x 80 mm
Dicke: '..........' mm

(60 - 300 )
Produkt:*StoFix Quader ND Midi
oder gleichwertig
Menge: 4,000 Stk

**04.16 Montagequader - PU 198x198 Format: 198 x 198 mm Druckfestigkeit: 2,3 N/mm². Dicke: ' ' cm (6, 8, 10, 12, 14, 16, 18, 20)**
Montagequader aus PU-Hartschaum 198x198 als Druckunterlage für Fremdteile wie Markisen oder Geländer liefern und montieren.

Vertiefung im Dämmstoff bis auf den Untergrund erstellen. Montageplatte vollflächig mit Klebemörtel auf dem tragenden Untergrund verkleben.

Format: 198 x 198 mm
Nutzfläche: 198 x 198 mm

Dicke: '..........' mm

(60 - 300)

Produkt:*StoFix Quader HD Maxi
oder gleichwertig
Menge: 4,000 Stk

**04.17 Befestigungsspirale für leichte Bauteile Länge: 60 mm**
Montagedübel aus Kunststoff zur nachträglichen Befestigung von leichten Bauteilen (Klingeln, Schildern usw.) in Wärmedämm-Verbundsystemen liefern und montieren.

Länge: 60 mm
Produkt:*StoFix Spirale
oder gleichwertig
Menge: 4,000 Stk

**04.18 Gerüstankerverschluss, Abdeckkappe**
Gerüstankerverschluss mit Abdeckkappe

Liefern und Montieren von Verschlussstopfen aus imprägniertem Weichschaumstoff mit strukturierter Abdeckkappe zum Abdichten von Gerüstankerlöchern.

Am Gerüstankerloch nach Vorgaben des Systemlieferanten vorhandenen abgebundenen Oberputz ausfräsen, Gerüstankerverschluss mit der Abdeckkappe bündig zum Oberputz einsetzen, verkleben und beschichten.

Produkt: * Sto-Gerüstankerverschluss CEP
        * StoSeal F 100
oder gleichwertig
Menge: 25,000 Stk

**04.19 Sto Fenster Balkonaustritt besonders belastbar**
im bereich von fenstertüren und  fluchttüren barrierefrei
aus feingeriffeltem alublech ca 2,5 mm stark inklusiv fachgerechtes anarbeiten wie in pos 6 beschrieben und und erforderliche sto trittkonsolen  PH oder glw  als stabiler unterbau aus verzinkten stahlblech
oder gleichwertig

abrechnung pro fenstertüre breite ca 1,30m
ausfürhrung ist final mit bauleitung und planer zu besprechen un d zu bemustern
Menge: 7,000 Stk

### Titel 05 Innenputzarbeiten

*Hinweis: Hnweistext innenputzarbeiten*
der bestehende altbau wird innenräumlich im wesentlichen belassen.
es sind nur wenige eingriffe in den aktbau geplant
es handelt sich im wesentlichen um nachgenannte massnahmen

1 neue fluchttüren im bestandssaal
es werden 2 fluchttüren aus dem saal auf aussentreppe im norden  und laubengang im süden hergestellt
das einputzen der neuen fluchttüren an den bestandsputz seitlich und im sturzbereich ( wand- und leibungsputz ) ist in den nachgenannten innenputzpositionen erfsasst ionen p
fluchtürgrösse nord
ca breite  ca 1,5m,
höhe ca 2,5 m

2 neue treppenhausverglasung
das bestandstreppenhaus wird auf der nordseite eine neue treppenhaus verglasung eingebaut
grösse ca ca  3,5m höhe ca 2,0m
ferner wird das dach des treppenhauses angehoben
und die wandflächen zum neuen dach aufgemauert.
 die innenflächen sind wie im bestand zu verputzen

3 diverse wanddurchbrüche
auch hier sind die wandflächen im bereich der durchbrüche wie im bestand fachgerecht anzuputzen.

4
zusätzlicher rettungsweg von neuem saal über küche zur fluchtture nordseite

innenputzflächen
die neu zu verputzenden innenwandflächen sind vor ausführung mit der örtlichen bauleitung festzulegen.
abrechnung erfolgt nach aufmass vorher mit der bauleitung festgelegter neu zu verputzenden wandflächen.
notwendige schutzmassnahmen  inklusiv späterem fachgerechten entsorgender schutzmassnahmen am boden decke und wände an den bestandsflächen sind in die eps einzukalkulieren

**05.1 Muster Innenwand Putz**
*** Bedarfsposition ohne GB
Herstellen und liefern von  einerPutzoberfläche geglättet wie im Bestand vorhanden.
 grüsse ca 1 m2

Der Farbton ist n  Absprache mit dem Architekten zu ermitteln und muss vor dem Auftragen vom Architekten freigegeben werden.
Farbrichtung: weiß

In diese Position sind 2 Farbmuster einzurechen
Menge: 1,000 Psch

**05.2 Heizen**
*** Bedarfsposition ohne GB
Aufstellen, Betreiben und Vorhalten von Heizlüftern bzw. Gerät nach Wahl AN, um das jeweilige Geschoss/ Raum auf die Verarbeitungstemperatur aufzuheizen.
Sämtlicher Aufwand ist hier einzurechnen.

Abrechnung pro Stück Heizgerät nur nach vorheriger abstimmung mit BL
Menge: 2,000 Stk

**05.3 Abdeckarbeiten**
Fenster, Türen und Rahmenflächen oder sonstige bauseits montierten Bauteile, welche nach Fertigstellung sichtbar bleiben, sind durch geeignete Maßnahmen, wie Abdecken mit geeigneter Folie, Abkleben mit Klebeband oder andere erforderliche Maßnahmen gegen Beschädigungen, Feuchtigkeit und Verunreinigungen zu schützen. Bereits montierte Fensterbretter und Verblechungen müssen mit einer Filz- oder Gummiunterlage zusätzlich geschützt werden. Alle auftretenden Beschädigungen und Verunreinigungen an nicht geschützten Teilen werden auf Kosten des Anbieters beseitigt.

Das Merkblatt des Bundesverbandes Ausbau und Fassade "Abklebe- und Abdeckarbeiten für Maler- und Stuckateurarbeiten" ist zu beachten
Menge: 54,500 m²

**05.4 Gipsputz entfernen**
gipsaltputz auf besondere anweisung der BL entfernen und entsorgen sollte  loser Gipsputz vorzufinden sein. Der anfallende Altputz ist zu Lasten des Auftragnehmers fachgerecht zu entsorgen.
Menge: 20,000 m²

**05.5 Reinigen des Untergrundes**
Reinigen des Untergrundes, Bruchsteinmauerwerk, von Schmutz, Staub und losen Bestandteilen.
Menge: 84,500 m²

**05.6 Abschlagen Laibungen**
Putz + Dämmreste an den Laibungen abschlagen/abtragen zu Lasten des Auftragnehmers fachgerecht entsorgen.
auf gesondere anweisung BL
Menge: 10,000 m²

**05.7 Fehlstellen ergänzen**
Nach Reinigung der zu ergänzenden Fehlstelle ist diese mit einem faserverstärkten und spannungsarmen Putz auf Kalkbasis bis zu einer einlagigen Auftragsstärke von 30mm zu füllen und eben zu den Bestandsflächen ab zu ziehen und im Nachgang beschichtungsfähig aufrauen.

geforderte Materialqualität:
- Druckfestigkeit: 2,5 - 2,7 N/mm²
- Korngröße: 0 - 1 mm
- carbonatischer Anteil: > 40 Gew.-% des Bindemittels
Auftragsstärke: ca. 30mm

ausführung evtl zeitversetzt und in kleinflächen

Produkt: HASIT 250 RENOPLUS
inkl. Haftzugprüfung
oder gleichwertig
Menge: 100,000 m²

**05.8 Anschlussfugen (Vorlegeband)**
Nach Einbau des Fugendichtbandes, anbringen eines Vorlegebandes des an Anschlussfugen an angrenzende Bauteile wie z. B. Türen, Fenster, Fensterbänke, Ortgang, Traufe etc. mit Füllstreifen als Putztrennung.

Produkt: HASIT Füllstreifen 3 x 9mm
oder gleichwertig
Menge: 37,500 m

**05.9 Spritzbewurf - kalkhaltig**
Putzgrundvorbereitung auf Mauerwerk als Spritzbewurf mit zementfreiem, mineralischem Kalkmörtel. Werktrockenmörtel nach DIN 18557, auf der Basis von natürlichen, hydraulischen Kalken (NHL und Kalke), entsprechend der Mörtelgruppe P l (DIN V 18550) bzw. CS I netzförmig bzw. volldeckend auf tragfähigen Untergrund vorspritzen. Vorspritz vor dem Auftrag weiterer Putzlagen mind. 48 Std. erhärten lassen.

Produkt: HASIT HASOLAN 0-6 mm
oder gleichwertig

anmerkung
es handelt sich hierbei um kleinflächen die an altputzflächen angearbeitet werden müssen in unterschiedlichen bereichen und geschossen im gebäude.
ausführung kann auch zeitversetzt sein.
dies ist im ep zu berücksichtigen....
Menge: 160,000 m²

**05.10 Putzhaftbrücke**
Haftspachtelung auf geeignetem Untergrund als mineralisch vergütete Putzhaftbrücke auf vorbereitete im Wandbereich. Haftspachtel aus haftvergüteten, mineralischem Kalkputzes auftragen und mit der 8mm Zahntraufel in horizontaler Richtung (quer) verziehen,
Standzeit 1-3 Tage.

Schichthöhe 3-30mm zum Ausgleichen von Unebenheiten die nicht mit dem Glattspachtel ausgeglichen werden können

Produkt: HASIT 250 RENOPLUS
oder gleichwertig
Menge: 50,000 m²

**05.11 Glattspachtelung händisch oder maschinell**
Vollflächiges Auftragen eines gebrauchsfertigen, mineralischen Kalkspachtels, geeignet zur händischen und maschinellen Verarbeitung an Wandflächen im Airlessverfahren, zum dünnschichtigen Planspachteln von Untergründen im Innenbereich, mit Stahltraufel oder Glätter planeben abglätten.

Qualitätsstufe: mind. Q3

Produkt: HASIT PF 890 KALSIT FINISH PLUS
oder gleichwertig

anmerkung
es handelt sich hierbei um kleinflächen die an altputzflächen angearbeitet werden müssen in unterschiedlichen bereichen und geschossen im gebäude.
ausführung kann auch zeitversetzt sein.
dies ist im ep zu berücksichtigen....
Menge: 160,000 m²

**05.12 zulage zu pos vor im bereich von stürzen**
zulage zu poa vor im bereich von stürzen
 inklusiv aller nebenarbeiten
Menge: 15,000 m²

**05.13 Gewebeeckwinkel (10 x 15 cm)**
Liefern sowie lot- und fluchtgerechtes Anbringen von
verstärkten Gewebeeckwinkeln an ca. 90 Grad Ecken und Kanten, mit mineralischem Kleber, auf den Untergrund aufbringen und das Gewebe vollflächig einbetten.

Produkt: Gewebeeckwinkel mit stahl verzinktem Eckprofil
10 x 15 cm
HASIT DIEPLAST 860 LIGHT Klebe- und
Armierungsmörtel
Klebe- und Armierungsmörtel
oder gleichwertig
Menge: 30,000 m

**05.14 Abschlußprofil Göppinger Profil**
Einbauen von Abschlussprofilen stahl verzinkt, zum Spachteln,
Abschlussprofil als "Göppinger Profil" zur Herstellung von einseitig angespachtelten Abschlüssen im Bereich von Decken- oder Wandanschlüssen.
Für Plattensträrken ab 12,5mm
Profilmaß: 21x12,5mm
Putzdicke: 1 mm
liefern und fachgerecht montieren
Verarbeitung entsprechend Herstellerempfehlung.
Menge: 60,000 m

**05.15 Kantenprofil**
Einbauen von Kantenprofil stahl verzinkt, zum Spachteln,
Kantenprofil zum Einspachteln von Gipskartonkanten.
Profilmaß: 23,5x23,5mm
Putzdicke: 1 mm
liefern und fachgerecht montieren
Verarbeitung entsprechend Herstellerempfehlung.
Menge: 10,000 m

### Titel 06 Taglohnarbeiten

*Hinweis: Stundenlohnarbeiten*
Stundenlohnarbeiten

1. Sämtliche erforderlichen Stundenlohnarbeiten sind
vor der Ausführung bei der
Bauleitung anzumelden und bedürfen der schriftlichen
Freigabe des Auftraggebers.

2. Auf den Stundenlohnzetteln muß eindeutig vermerkt
sein:

- Rapportnummer, durchgehend pro Bauvorhaben nummeriert
- Vor- und Zuname des eingesetzten Arbeitnehmers
- Wochentag und Datum
- Arbeitszeit nach Stunden und Minuten
- Art der Arbeitsleistung
- Verbrauch an Baustoffen
- Einsatz von Maschinen und Werkzeugen, ohne Bedienung

3. Stundenlohnzettel müssen werktäglich eingereicht
werden; nachträglich übergebene Stundenlohnzettel
werden nicht anerkannt.

4. Sämtliche Nebenkosten wie Auslösung, Fahrt- und
Wegegeld, Unternehmer-zuschlag etc. ist einzurechnen.

5. Sämtliche Stundenlohnpreise sind Festpreise über die
gesamte Bauzeit.

6. Rapportleistungen sind vorher anzukündiegen und
genehmigen zu lassen sonst erfolgt keine Vergütung

**06.1 Vorarbeiter o. Gleichgestellter**
Arbeiten, welche nicht in den Positionen
erfasst sind und gegen Nachweis zur
Ausführung kommen:

Berufsgruppe: Vorarbeiter
Menge: 25,000 h

**06.2 Facharbeiter o. Gleichgestellter**
Arbeiten, welche nicht in den Positionen
erfasst sind und gegen Nachweis zur
Ausführung kommen:

Berufsgruppe: Facharbeiter
Menge: 25,000 h

**06.3 Helfer o. Gleichgestellter**
Arbeiten, welche nicht in den Positionen
erfasst sind und gegen Nachweis zur
Ausführung kommen:

Berufsgruppe: Hilfsarbeiter
Menge: 25,000 h

**06.4 Baukran - Bedienung**
Bedienungspersonal für Baukran, inkl. einer
An-/ Abfahrpauschale für Fremdgewerke
Menge: 3,000 h
